# Isolation thermique d'origine végétale par l'intérieur de la couche extérieure, en façade double paroi en maçonnerie apparente

- Propriété du fichier: CYPE Ingenieros S.A.
- Format: FIEBDC-3/2016
- Logiciel: Générateur de prix de la construction. CYPE Ingenieros, S.A.
- Date: 10/04/2024
- Zone géographique: République du Congo
- Devise: XAF
- Coûts indirects: 3 %
- Frais généraux: 13 %
- Bénéfice: 6 %
- TVA: 18 %

## F Aménagements et finitions

### FI Isolations intérieures

#### FIU Doublages

**FIU060** m² Isolation thermique d'origine végétale par l'intérieur de la couche extérieure, en façade double paroi en maçonnerie apparente.
Isolation thermique d'origine végétale par l'intérieur de la couche extérieure, en façade double paroi en maçonnerie apparente, constituée de panneau en aggloméré de coton recyclé, de 70 mm d'épaisseur, de 1200x600 mm, couleur noire, de 50 kg/m³ de densité, résistance thermique 1,89 m²K/W, conductivité thermique 0,037 W/(mK), coefficient de résistance à la diffusion de la vapeur d'eau 1, Euroclasse E de réaction au feu, selon NF EN 13501-1, résistance à la compression 10,46 kPa, placé bord à bord et avec des fixations mécaniques.
Inclut: Nettoyage et préparation de la surface du support. Implantation et découpe de l'isolant. Application du mortier. Mise en place de l'isolant. Fixation de l'isolant. Résolution des points singuliers.
Critère pour le métré: Surface mesurée selon documentation graphique du Projet.
Critère pour le mémoire: On mesurera la surface réellement exécutée selon les spécifications du Projet.

| Code | U | Désignation | Quantité | Prix | Montant |
|---|---|---|---|---|---|
| mt16aaa020mc | U | Fixation mécanique pour panneaux isolants d'aggloméré de coton, placés directement sur la surface support. (matériau) | 6 | 111.14 | 666.840 |
| mt16alg010bsk | m² | Panneau en aggloméré de coton recyclé, de 70 mm d'épaisseur, de 1200x600 mm, couleur noire, de 50 kg/m³ de densité, résistance thermique 1,89 m²K/W, conductivité thermique 0,037 W/(mK), coefficient de résistance à la diffusion de la vapeur d'eau 1, Euroclasse E de réaction au feu, selon NF EN 13501-1, résistance à la compression 10,46 kPa. (matériau) | 1.05 | 7701.55 | 8086.628 |
| mo054 | h | Compagnon professionnel III/CP2 poseur d'isolants rigides ou flexibles. (main-d'œuvre) | 0.139 | 2446.3 | 340.036 |
| mo101 | h | Ouvrier professionnel II/OP poseur d'isolants rigides ou flexibles. (main-d'œuvre) | 0.139 | 1526.36 | 212.164 |
| % | % | Frais de chantier des unités d'ouvrage | 2 % | 9305.668 | 186.113 |
|  |  | Coûts directs |  |  | 9491.781 |

Déchets:
- pose: mt16alg010bsk; facteur de déchet 0.048

## Ressources

**mt16aaa020mc** U Fixation mécanique pour panneaux isolants d'aggloméré de coton, placés directement sur la surface support
Données techniques: Coût énergétique 0.233 MJ; Émission de CO2 0.071 kg
Déchets:
- emballage: re150101 Emballages en papier et en carton. (composant de déchet); quantité 0.072 kg; Code CED 15 01 01; Masse de l'élément 1 kg; Volume 0.001333 m3

**mt16alg010bsk** m² Panneau en aggloméré de coton recyclé
Données techniques: Coût énergétique 51.675 MJ; Émission de CO2 1.655 kg; Code CED 17 06 04; Masse de l'élément 3.5 kg; Volume 0.005833 m3
Déchets:
- emballage: re170203 Plastique. (composant de déchet); quantité 0.024 kg; Code CED 17 02 03; Masse de l'élément 1 kg; Volume 0.001667 m3
