# Essai destructif de profilés laminés

- Propriété du fichier: CYPE Ingenieros S.A.
- Format: FIEBDC-3/2016
- Logiciel: Générateur de prix de la construction. CYPE Ingenieros, S.A.
- Date: 10/04/2024
- Zone géographique: République du Congo
- Devise: XAF
- Coûts indirects: 3 %
- Frais généraux: 13 %
- Bénéfice: 6 %
- TVA: 18 %

## Q Contrôle de qualité et essais

### QM Structures métalliques

#### QMP Profilés laminés

**QMP010** U Essai destructif de profilés laminés.
Essais à réaliser en laboratoire accrédité dans le domaine technique correspondant, sur un échantillon de profilé laminé pour utilisation en structure métallique, pris sur site, pour la détermination des caractéristiques suivantes: indice de résilience, selon NF EN 10045-1; géométrie de la section et écart de la masse. Comprend le déplacement au site et le rapport des résultats.
Inclut: Déplacement sur chantier. Prise d'échantillons. Réalisation des essais. Rédaction d'un rapport des résultats des essais réalisés.
Critère pour le métré: Essai à réaliser, selon documentation du Plan de contrôle de qualité.

| Code | U | Désignation | Quantité | Prix | Montant |
|---|---|---|---|---|---|
| mt49des010 | U | Répercussion de déplacement sur site pour la prise d'échantillons. (matériau) | 1 | 647.19 | 647.190 |
| mt49pma020 | U | Prise sur chantier d'échantillons de profilé laminé de structure métallique, dont le poids ne dépasse pas 50 kg. (matériau) | 1 | 28004.04 | 28004.040 |
| mt49pma090 | U | Essai pour déterminer l'indice de résilience d'un échantillon de profilé laminé de structure métallique, selon NF EN 10045-1. (matériau) | 1 | 16214.71 | 16214.710 |
| mt49pma120 | U | Essai de vérification de la géométrie de la section et écart de la masse d'un échantillon de profilé laminé de structure métallique. (matériau) | 1 | 66091.98 | 66091.980 |
| mt49pma030 | U | Rapport des résultats des essais réalisés sur un échantillon de profilé laminé de structure métallique. (matériau) | 1 | 84012.12 | 84012.120 |
| % | % | Frais de chantier des unités d'ouvrage | 2 % | 194970.040 | 3899.401 |
|  |  | Coûts directs |  |  | 198869.441 |
