# Bâti support encastré pour douche

- Propriété du fichier: CYPE Ingenieros S.A.
- Format: FIEBDC-3/2016
- Logiciel: Générateur de prix de la construction. CYPE Ingenieros, S.A.
- Date: 23/09/2024
- Zone géographique: République du Congo
- Devise: XAF
- Coûts indirects: 3 %
- Frais généraux: 13 %
- Bénéfice: 6 %
- TVA: 18 %

## T Équipements techniques

### TB Équipements sanitaires

#### TBU Douches

**TBU200** U Bâti support encastré pour douche.
Bâti support prémonté en acier galvanisé, de 530 mm de largeur, avec siphon d'évacuation murale, avec profilés d'appui en acier galvanisé à hauteur réglable entre 65 et 90 mm, pour douche, avec manchon de raccordement en polyéthylène haute densité de 40 mm de diamètre, couvercle de protection avec bavette et fixations. Installation encastrée dans un mur en maçonnerie.
Inclut: Implantation. Mise en place et fixation du bâti support. Connexion au réseau d'évacuation. Mise en place de l'enjoliveur. Contrôle de son bon fonctionnement.
Critère pour le métré: Nombre d'unités prévues, selon documentation graphique du Projet.
Critère pour le mémoire: On mesurera le nombre d'unités réellement mises en place selon les spécifications du Projet.

| Code | U | Désignation | Quantité | Prix | Montant |
|---|---|---|---|---|---|
| mt30geb085a | U | Bâti support prémonté en acier galvanisé, de 530 mm de largeur, avec siphon d'évacuation murale, avec profilés d'appui en acier galvanisé à hauteur réglable entre 65 et 90 mm, pour douche, avec manchon de raccordement en polyéthylène haute densité de 40 mm de diamètre, couvercle de protection avec bavette et fixations, à encastrer dans un mur en maçonnerie ou dans une cloison de plaques de plâtre. (matériau) | 1 | 364782.06 | 364782.060 |
| mo008 | h | Compagnon professionnel III/CP2 plombier. (main-d'œuvre) | 0.813 | 2446.3 | 1988.842 |
| % | % | Frais de chantier des unités d'ouvrage | 2 % | 366770.902 | 7335.418 |
|  |  | Coûts directs |  |  | 374106.320 |

## Ressources

**mt30geb085a** U Bâti support prémonté en acier galvanisé
Données techniques: Coût énergétique 25.497 MJ; Émission de CO2 2.228 kg
Déchets:
- emballage: re150101 Emballages en papier et en carton. (composant de déchet); quantité 0.082 kg; Code CED 15 01 01; Masse de l'élément 1 kg; Volume 0.001333 m3
