# Purgeur d'air

- Propriété du fichier: CYPE Ingenieros S.A.
- Format: FIEBDC-3/2016
- Logiciel: Générateur de prix de la construction. CYPE Ingenieros, S.A.
- Date: 10/04/2024
- Zone géographique: République du Congo
- Devise: XAF
- Coûts indirects: 3 %
- Frais généraux: 13 %
- Bénéfice: 6 %
- TVA: 18 %

## T Équipements techniques

### TC ECS et chauffage

#### TCE Systèmes de conduction d'eau

**TCE280** U Purgeur d'air.
Purgeur d'air automatique de grande capacité avec flotteur et filet de 1" de diamètre, corps et couvercle en fonte GG25, pour une pression maximale de travail de 25 bar et une température maximale de 90°C. Comprend les éléments de montage et les accessoires nécessaires à son bon fonctionnement.
Inclut: Implantation. Mise en place. Connexion. Contrôle de son bon fonctionnement.
Critère pour le métré: Nombre d'unités prévues, selon documentation graphique du Projet.
Critère pour le mémoire: On mesurera le nombre d'unités réellement exécutées selon les spécifications du Projet.

| Code | U | Désignation | Quantité | Prix | Montant |
|---|---|---|---|---|---|
| mt37sgl025b | U | Purgeur d'air automatique de grande capacité avec flotteur et filet de 1" de diamètre, corps et couvercle en fonte GG25, pour une pression maximale de travail de 25 bar et une température maximale de 90°C. (matériau) | 1 | 219659.41 | 219659.410 |
| mt38www012 | U | Produits complémentaires pour installation de chauffage et d'E.C.S. (matériau) | 0.05 | 1795.26 | 89.763 |
| mo004 | h | Compagnon professionnel III/CP2 chauffagiste. (main-d'œuvre) | 0.116 | 2446.3 | 283.771 |
| mo103 | h | Ouvrier professionnel II/OP chauffagiste. (main-d'œuvre) | 0.116 | 1523.45 | 176.720 |
| % | % | Frais de chantier des unités d'ouvrage | 2 % | 220209.664 | 4404.193 |
|  |  | Coûts directs |  |  | 224613.857 |

## Ressources

**mt37sgl025b** U Purgeur d'air automatique de grande capacité avec flotteur et filet de 1" de diamètre
Données techniques: Coût énergétique 72.736 MJ; Émission de CO2 4.603 kg
Déchets:
- emballage: re150101 Emballages en papier et en carton. (composant de déchet); quantité 0.086 kg; Code CED 15 01 01; Masse de l'élément 1 kg; Volume 0.001333 m3
