# Compteur calorifique

- Propriété du fichier: CYPE Ingenieros S.A.
- Format: FIEBDC-3/2016
- Logiciel: Générateur de prix de la construction. CYPE Ingenieros, S.A.
- Date: 10/04/2024
- Zone géographique: République du Congo
- Devise: XAF
- Coûts indirects: 3 %
- Frais généraux: 13 %
- Bénéfice: 6 %
- TVA: 18 %

## T Équipements techniques

### TC ECS et chauffage

#### TCE Systèmes de conduction d'eau

**TCE300** U Compteur calorifique.
Compteur d'énergie pour chauffage, à jet simple, diamètre nominal 3/4", pour débit nominal 2,5 m³/h, à relevé direct, constitué d'un compteur volumétrique, un module électronique pour lecture de données, extractible, pour mesure des températures du compteur d'énergie et configuration de la quantité de pulsations avec batterie interne de 3 V et deux sondes de température, une pour l'aller et une pour le retour, avec T porte-sonde de température, de 3/4" de diamètre.
Inclut: Implantation. Mise en place. Connexion. Contrôle de son bon fonctionnement.
Critère pour le métré: Nombre d'unités prévues, selon documentation graphique du Projet.
Critère pour le mémoire: On mesurera le nombre d'unités réellement exécutées selon les spécifications du Projet.

| Code | U | Désignation | Quantité | Prix | Montant |
|---|---|---|---|---|---|
| mt38alb730dg | U | Compteur d'énergie pour chauffage, à jet simple, diamètre nominal 3/4", pour débit nominal 2,5 m³/h, à relevé direct, constitué d'un compteur volumétrique, un module électronique pour lecture de données, extractible, pour mesure des températures du compteur d'énergie et configuration de la quantité de pulsations avec batterie interne de 3 V et deux sondes de température, une pour l'aller et une pour le retour. (matériau) | 1 | 205903.45 | 205903.450 |
| mt38alb732b | U | Jeu de raccords, de 3/4" de diamètre, pour compteur d'énergie. (matériau) | 1 | 4608.49 | 4608.490 |
| mt38alb731b | U | T porte-sonde de température, de 3/4" de diamètre, pour compteur d'énergie. (matériau) | 2 | 8569.35 | 17138.700 |
| mt38www012 | U | Produits complémentaires pour installation de chauffage et d'E.C.S. (matériau) | 0.05 | 1795.26 | 89.763 |
| mo004 | h | Compagnon professionnel III/CP2 chauffagiste. (main-d'œuvre) | 0.464 | 2446.3 | 1135.083 |
| % | % | Frais de chantier des unités d'ouvrage | 2 % | 228875.486 | 4577.510 |
|  |  | Coûts directs |  |  | 233452.996 |

## Ressources

**mt38alb730dg** U Compteur d'énergie pour chauffage
Données techniques: Coût énergétique 0.046 MJ; Émission de CO2 0.073 kg
Déchets:
- emballage: re150101 Emballages en papier et en carton. (composant de déchet); quantité 0.086 kg; Code CED 15 01 01; Masse de l'élément 1 kg; Volume 0.001333 m3

**mt38alb732b** U Jeu de raccords, de 3/4" de diamètre, pour compteur d'énergie
Données techniques: Coût énergétique 0.039 MJ; Émission de CO2 0.061 kg
Déchets:
- emballage: re150101 Emballages en papier et en carton; quantité 0.072 kg

**mt38alb731b** U T porte-sonde de température, de 3/4" de diamètre, pour compteur d'énergie
Données techniques: Coût énergétique 0.039 MJ; Émission de CO2 0.061 kg
Déchets:
- emballage: re150101 Emballages en papier et en carton; quantité 0.072 kg
