# Protection passive contre les incendies d'un élément structural en bois, avec un vernis intumescent

- Propriété du fichier: CYPE Ingenieros S.A.
- Format: FIEBDC-3/2016
- Logiciel: Générateur de prix de la construction. CYPE Ingenieros, S.A.
- Date: 10/04/2024
- Zone géographique: République du Congo
- Devise: XAF
- Coûts indirects: 3 %
- Frais généraux: 13 %
- Bénéfice: 6 %
- TVA: 18 %

## T Équipements techniques

### TI Protections contre les incendies

#### TII Protection passive contre les incendies

**TII100** m² Protection passive contre les incendies d'un élément structural en bois, avec un vernis intumescent.
Protection passive contre les incendies d'élément structural de toiture en bois de dimension minimale supérieure à 90 mm, par l'application de quatre couches de vernis intumescent pour intérieur, à deux composants en émulsion aqueuse, incolore, finition satinée, (rendement: 1,09 l/m²), avec une résistance au feu de 90 minutes, selon NF EN 1363-1.
Critère d'évaluation économique: Le prix ne comprend pas la préparation du support.
Inclut: Nettoyage de la surface support. Application des couches de finition.
Critère pour le métré: Surface mesurée selon documentation graphique du Projet.
Critère pour le mémoire: On mesurera la surface réellement exécutée selon les spécifications du Projet.

| Code | U | Désignation | Quantité | Prix | Montant |
|---|---|---|---|---|---|
| mt27pwb010a | kg | Vernis intumescent pour intérieur, à deux composants en émulsion aqueuse, incolore, finition satinée, avec un contenu de substances organiques volatiles (VOC) < 140 g/l, à appliquer à la brosse, au rouleau ou au pistolet. (matériau) | 1.09 | 19652.95 | 21421.716 |
| mo038 | h | Compagnon professionnel III/CP2 peintre. (main-d'œuvre) | 0.604 | 2380.68 | 1437.931 |
| % | % | Frais de chantier des unités d'ouvrage | 2 % | 22859.647 | 457.193 |
|  |  | Coûts directs |  |  | 23316.840 |

Déchets:
- pose: mt27pwb010a; facteur de déchet 0.055

## Ressources

**mt27pwb010a** kg Vernis intumescent pour intérieur
Données techniques: Coût énergétique 54.975 MJ; Émission de CO2 2.919 kg; Code CED 08 01 11; Masse de l'élément 1 kg; Volume 0.001111 m3
Déchets:
- emballage: re170203 Plastique. (composant de déchet); quantité 0.056 kg; Code CED 17 02 03; Masse de l'élément 1 kg; Volume 0.001667 m3
