# Monte-charges

- Propriété du fichier: CYPE Ingenieros S.A.
- Format: FIEBDC-3/2016
- Logiciel: Générateur de prix de la construction. CYPE Ingenieros, S.A.
- Date: 23/09/2024
- Zone géographique: République du Congo
- Devise: XAF
- Coûts indirects: 3 %
- Frais généraux: 13 %
- Bénéfice: 6 %
- TVA: 18 %

## T Équipements techniques

### TK Appareils élévateurs

#### TKC Monte-charges

**TKC010** U Monte-charges.
Monte-charge hydraulique pour 750 kg, de 5 arrêts (6 m), de 1,2x1,2 m de plateforme, avec guides et piston. Totalement monté, connecté et testé.
Inclut: Implantation. Installation du monte-charges. Connexion au réseau électrique.
Critère pour le métré: Nombre d'unités prévues, selon documentation graphique du Projet.
Critère pour le mémoire: On mesurera le nombre d'unités réellement exécutées selon les spécifications du Projet.

| Code | U | Désignation | Quantité | Prix | Montant |
|---|---|---|---|---|---|
| mt39mch010dd | U | Monte-charge hydraulique pour 750 kg, de 5 arrêts (6 m), de 1,2x1,2 m de plateforme, avec guides et piston. (matériau) | 1 | 14461972.98 | 14461972.980 |
| mo016 | h | Compagnon professionnel III/CP2 ascensoriste. (main-d'œuvre) | 56.314 | 2446.3 | 137760.938 |
| mo085 | h | Ouvrier professionnel II/OP ascensoriste. (main-d'œuvre) | 56.314 | 1523.45 | 85791.563 |
| % | % | Frais de chantier des unités d'ouvrage | 2 % | 14685525.481 | 293710.510 |
|  |  | Coûts directs |  |  | 14979235.991 |
