# Monte-charges

- Propriété du fichier: CYPE Ingenieros S.A.
- Format: FIEBDC-3/2016
- Logiciel: Générateur de prix de la construction. CYPE Ingenieros, S.A.
- Date: 23/09/2024
- Zone géographique: République du Congo
- Devise: XAF
- Coûts indirects: 3 %
- Frais généraux: 13 %
- Bénéfice: 6 %
- TVA: 18 %

## T Équipements techniques

### TK Appareils élévateurs

#### TKC Monte-charges

**TKC010** U Monte-charges.
Monte-charge hydraulique pour 3000 kg, de 2 arrêts (6 m), de 2,5x6 m de plateforme, avec guides et deux pistons. Totalement monté, connecté et testé.
Inclut: Implantation. Installation du monte-charges. Connexion au réseau électrique.
Critère pour le métré: Nombre d'unités prévues, selon documentation graphique du Projet.
Critère pour le mémoire: On mesurera le nombre d'unités réellement exécutées selon les spécifications du Projet.

| Code | U | Désignation | Quantité | Prix | Montant |
|---|---|---|---|---|---|
| mt39mch010ha | U | Monte-charge hydraulique pour 3000 kg, de 2 arrêts (6 m), de 2,5x6 m de plateforme, avec guides et deux pistons. (matériau) | 1 | 20905879.710000001 | 20905879.710 |
| mo016 | h | Compagnon professionnel III/CP2 ascensoriste. (main-d'œuvre) | 84.181 | 2446.3 | 205931.980 |
| mo085 | h | Ouvrier professionnel II/OP ascensoriste. (main-d'œuvre) | 84.181 | 1523.45 | 128245.544 |
| % | % | Frais de chantier des unités d'ouvrage | 2 % | 21240057.234 | 424801.145 |
|  |  | Coûts directs |  |  | 21664858.379 |
