# Tuyauterie en polyéthylène résistant à la température (PE-RT)

- Propriété du fichier: CYPE Ingenieros S.A.
- Format: FIEBDC-3/2016
- Logiciel: Générateur de prix de la construction. CYPE Ingenieros, S.A.
- Date: 23/09/2024
- Zone géographique: République du Congo
- Devise: XAF
- Coûts indirects: 3 %
- Frais généraux: 13 %
- Bénéfice: 6 %
- TVA: 18 %

## T Équipements techniques

### TN Canalisations pour fluides

#### TNE En polyéthylène

**TNE060** m Tuyauterie en polyéthylène résistant à la température (PE-RT).
Tuyauterie constituée de tube de polyéthylène résistant à la température (PE-RT), série 5, avec couche intermédiaire de renfort, de 16 mm de diamètre extérieur et 1,8 mm d'épaisseur. Installation en surface. Comprend le matériau auxiliaire pour le montage et la fixation à l'ouvrage, les accessoires et les pièces spéciales.
Inclut: Implantation. Mise en place et fixation des tuyaux, des accessoires et des pièces spéciales.
Critère pour le métré: Longueur mesurée selon documentation graphique du Projet.
Critère pour le mémoire: On mesurera la longueur réellement exécutée selon les spécifications du Projet.

| Code | U | Désignation | Quantité | Prix | Montant |
|---|---|---|---|---|---|
| mt37tmc413a | m | Matériau auxiliaire pour montage et fixation à l'ouvrage des tuyaux en polyéthylène résistant à la température (PE-RT), de 16 mm de diamètre extérieur. (matériau) | 1 | 49.46 | 49.460 |
| mt37tmc003ag | m | Tube de polyéthylène résistant à la température (PE-RT), série 5, avec couche intermédiaire de renfort, de 16 mm de diamètre extérieur et 1,8 mm d'épaisseur, selon NF EN ISO 22391-2, avec le prix augmenté de 30% pour cause d'accessoires et pièces spéciales. (matériau) | 1 | 1285.89 | 1285.890 |
| mo008 | h | Compagnon professionnel III/CP2 plombier. (main-d'œuvre) | 0.035 | 2446.3 | 85.621 |
| mo107 | h | Ouvrier professionnel II/OP plombier. (main-d'œuvre) | 0.035 | 1523.45 | 53.321 |
| % | % | Frais de chantier des unités d'ouvrage | 2 % | 1474.292 | 29.486 |
|  |  | Coûts directs |  |  | 1503.778 |

Déchets:
- pose: mt37tmc003ag; facteur de déchet 0.0275

## Ressources

**mt37tmc003ag** m Tube de polyéthylène résistant à la température (PE-RT)
Données techniques: Coût énergétique 6.782 MJ; Émission de CO2 0.337 kg; Code CED 17 02 03; Masse de l'élément 0.07 kg; Volume 0.000117 m3
