# Conduit d'extraction pour sortie des fumées, en acier inoxydable, pour cuisine

- Propriété du fichier: CYPE Ingenieros S.A.
- Format: FIEBDC-3/2016
- Logiciel: Générateur de prix de la construction. CYPE Ingenieros, S.A.
- Date: 02/10/2024
- Zone géographique: République du Congo
- Devise: XAF
- Coûts indirects: 3 %
- Frais généraux: 13 %
- Bénéfice: 6 %
- TVA: 18 %

## T Équipements techniques

### TV Climatisation et ventilation

#### TVV Ventilation additionnelle spécifique en cuisine pour logements

**TVV040** m Conduit d'extraction pour sortie des fumées, en acier inoxydable, pour cuisine.
Conduit d'extraction pour sortie des fumées, avec une arrivée par étage, pour cuisine, constitué de tube type shunt à paroi simple d'acier inoxydable AISI 304 avec bague d'étanchéité, gamme Divent C XT, "DINAK", de 200 mm de diamètre intérieur et 0,4 mm d'épaisseur. Comprend les accessoires et le matériau auxiliaire pour le montage et la fixation à l'ouvrage.
Inclut: Implantation du parcours du conduit et de la situation des éléments de fixation. Présentation des tuyaux et des accessoires. Fixation des produits complémentaires pour le montage et la fixation à l'ouvrage. Montage, connexion et contrôle de son bon fonctionnement.
Critère pour le métré: Longueur mesurée selon documentation graphique du Projet.
Critère pour le mémoire: On mesurera la longueur réellement exécutée selon les spécifications du Projet.

| Code | U | Désignation | Quantité | Prix | Montant |
|---|---|---|---|---|---|
| mt42din061h | U | Matériau auxiliaire pour montage et fixation à l'ouvrage des tubes à paroi simple d'acier inoxydable AISI 304 avec bague d'étanchéité, gamme Divent C XT, "DINAK", de 200 mm de diamètre intérieur. (matériau) | 1 | 3988.42 | 3988.420 |
| mt42din060vp | m | Tube type shunt à paroi simple d'acier inoxydable AISI 304 avec bague d'étanchéité, gamme Divent C XT, "DINAK", de 200 mm de diamètre intérieur et 0,4 mm d'épaisseur, avec le prix augmenté de 75% pour cause d'accessoires. (matériau) | 1 | 116328.97 | 116328.970 |
| mo013 | h | Compagnon professionnel III/CP2 monteur de conduits métalliques. (main-d'œuvre) | 0.527 | 2550.71 | 1344.224 |
| mo084 | h | Ouvrier professionnel II/OP monteur de conduits métalliques. (main-d'œuvre) | 0.489 | 1591.51 | 778.248 |
| % | % | Frais de chantier des unités d'ouvrage | 2 % | 122439.862 | 2448.797 |
|  |  | Coûts directs |  |  | 124888.659 |

Déchets:
- pose: mt42din060vp; facteur de déchet 0.0167647

## Ressources

**mt42din060vp** m Tube type shunt à paroi simple d'acier inoxydable AISI 304 avec bague d'étanchéité
Données techniques: Coût énergétique 478.187 MJ; Émission de CO2 69.991 kg; Code CED 17 04 05; Masse de l'élément 10 kg; Volume 0.004762 m3
Déchets:
- emballage: re170201 Bois. (composant de déchet); quantité 0.012 kg; Code CED 17 02 01; Masse de l'élément 1 kg; Volume 0.000909 m3
- emballage: re170203 Plastique. (composant de déchet); quantité 0.003 kg; Code CED 17 02 03; Masse de l'élément 1 kg; Volume 0.001667 m3
