# Unité intérieure d'air conditionné, de plafond avec distribution non gainée, pour système VRV-5, pour gaz R-32

- Propriété du fichier: CYPE INGENIEROS, S.A.
- Format: FIEBDC-3/2002
- Zone géographique: République du Congo
- Devise: XAF
- Coûts indirects: 3.00 %
- Frais généraux: 13.00 %
- Bénéfice: 6.00 %
- TVA: 18.00 %

## T Équipements techniques

### TV Climatisation et ventilation

#### TVK Système Daikin à débit de réfrigérant variable

**TVK050** U Unité intérieure d'air conditionné, de plafond avec distribution non gainée, pour système VRV-5, pour gaz R-32.
Unité intérieure d'air conditionné, pour système VRV-5 (Volume de Réfrigérant Variable), pour gaz R-32, de plafond avec distribution non gainable, modèle FXHA32A "DAIKIN", alimentation monophasée (230V/50Hz), puissance frigorifique nominale 3,6 kW (température de bulbe sec de l'air intérieur 27°C, température de bulbe humide de l'air intérieur 19°C, température de bulbe sec de l'air extérieur 35°C), puissance calorifique nominale 4 kW (température de bulbe sec de l'air intérieur 20°C, température de bulbe sec de l'air extérieur 7°C), consommation électrique nominale en refroidissement 33 W, consommation électrique nominale en chauffage 33 W, pression sonore à faible vitesse 31 dBA, débit d'air à vitesse élevée 12,5 m³/min, de 235x960x690 mm, poids 24 kg, détendeur électronique, bloc de terminaux F1-F2 pour câble de 2 rangées de transmission et contrôle (bus D-III Net) à unité extérieur, contrôle par microprocesseur, orientation verticale automatique (distribution uniforme de l'air) et filtre d'air de succion. Régulation: contrôle à distance multifonction, modèle Madoka BRC1H52K.
Critère d'évaluation économique: Le prix ne comprend ni la canalisation ni le câblage électrique d'alimentation.
Inclut: Implantation. Mise en place et fixation. Connexion aux lignes frigorifiques. Connexion au réseau électrique. Mise en place et fixation du tube entre l'unité intérieure et le contrôle à distance par câble. Pose des câbles entre l'unité intérieure et le contrôle à distance par câble. Connexion des câbles entre l'unité intérieure et le contrôle à distance par câble. Connexion au réseau de tout à l'égout. Mise en marche.
Critère pour le métré: Nombre d'unités prévues, selon documentation graphique du Projet.
Critère pour le mémoire: On mesurera le nombre d'unités réellement exécutées selon les spécifications du Projet.

| Code | U | Désignation | Quantité | Prix | Montant |
|---|---|---|---|---|---|
| mt42dai201a | U | Unité intérieure d'air conditionné, pour système VRV-5 (Volume de Réfrigérant Variable), pour gaz R-32, de plafond avec distribution non gainable, modèle FXHA32A "DAIKIN", alimentation monophasée (230V/50Hz), puissance frigorifique nominale 3,6 kW (température de bulbe sec de l'air intérieur 27°C, température de bulbe humide de l'air intérieur 19°C, température de bulbe sec de l'air extérieur 35°C), puissance calorifique nominale 4 kW (température de bulbe sec de l'air intérieur 20°C, température de bulbe sec de l'air extérieur 7°C), consommation électrique nominale en refroidissement 33 W, consommation électrique nominale en chauffage 33 W, pression sonore à faible vitesse 31 dBA, débit d'air à vitesse élevée 12,5 m³/min, de 235x960x690 mm, poids 24 kg, détendeur électronique, bloc de terminaux F1-F2 pour câble de 2 rangées de transmission et contrôle (bus D-III Net) à unité extérieur, contrôle par microprocesseur, orientation verticale automatique (distribution uniforme de l'air) et filtre d'air de succion. (matériau) | 1.000 | 2231927.13 | 2231927.13 |
| mt42dai508i | U | Contrôle à distance multifonction, modèle Madoka BRC1H52K "DAIKIN", couleur noire, avec programmation hebdomadaire, possibilité de sélectionner le mode standard ou le mode simplifié pour les hôtels, fonction marche/arrêt, changement de mode de fonctionnement, limitation de la température de consigne, sélection de la vitesse du ventilateur et fonctions avancées à l'aide de l'App pour smartphone avec connectivité Bluetooth Low Energy (BLE). (matériau) | 1.000 | 182787.14 | 182787.14 |
| mt35aia090aa | m | Tube rigide en PVC, branchable, courbable à chaud, de couleur noire, de 16 mm de diamètre nominal, pour climatisation fixe en surface. Résistance à la compression 1250 N, résistance à l'impact 2 joules, température de travail -5°C jusqu'à 60°C, avec degré de protection IP547 selon NF EN 60529, propriétés électriques: isolant, non propagateur de la flamme. Selon NF EN 61386-1 et NF EN 61386-22. Comprend les colliers, les éléments de fixation et les accessoires (courbes, manchons, tés, coudes et courbes flexibles). (matériau) | 3.000 | 1053.13 | 3159.39 |
| mt42dai900 | m | Câble bus à 2 fils, de 0,5 mm² de section par fil (matériau) | 3.000 | 699.66 | 2098.98 |
| mo005 | h | Compagnon professionnel III/CP2 installateur de climatisation. (main-d'œuvre) | 1.161 | 2446.30 | 2840.15 |
| mo104 | h | Ouvrier professionnel II/OP installateur de climatisation. (main-d'œuvre) | 1.161 | 1523.45 | 1768.73 |
| % | % | Frais de chantier des unités d'ouvrage | 2 % | 2424581.52 | 48491.63 |
|  |  | Coûts directs |  |  | 2473073.15 |
