# Remblai localisé

- Propriété du fichier: CYPE Ingenieros S.A.
- Format: FIEBDC-3/2016
- Logiciel: Generador de precios de la construcción. CYPE Ingenieros, S.A.
- Date: 26/06/2024
- Zone géographique: République du Congo
- Devise: XAF
- Coûts indirects: 3 %
- Frais généraux: 13 %
- Bénéfice: 6 %
- TVA: 18 %

## A VRD et aménagements extérieurs

### AT Terrassement

#### ATR Remblais et compactages

**ATR020** m³ Remblai localisé.
Remblai localisé avec grave naturelle calcaire, et compactage en couches successives de 20 cm d'épaisseur maximale avec pilonneuse vibrante à guidage manuel.
Inclut: Transport et déchargement du matériau de remblai sur site. Extension du matériau de remblai en couches d'épaisseurs uniformes. Humidification ou assèchement de chaque couche. Compactage.
Critère pour le métré: Volume moyen sur les sections théoriques de l'excavation, selon documentation graphique du Projet.
Critère pour le mémoire: On mesurera, en profil compacté, le volume réellement exécuté selon les spécifications du Projet, sans inclure les augmentations par excès d'excavation non autorisés.

| Code | U | Désignation | Quantité | Prix | Montant |
|---|---|---|---|---|---|
| mt01zah010a | t | Grave naturelle calcaire. (matériau) | 2.2 | 6513.65 | 14330.030 |
| mq01pan070b | h | Mini pelle chargeuse sur pneus, de 52 kW/1 m³ kW. (matériel) | 0.025 | 17961.14 | 449.029 |
| mq02rop020 | h | Pilonneuse vibrante à guidage manuel, de 80 kg, avec plaque de 30x30 cm. (matériel) | 0.359 | 1913.09 | 686.799 |
| mo113 | h | Ouvrier d'exécution I/OE1 construction. (main-d'œuvre) | 0.417 | 1468.69 | 612.444 |
| % | % | Frais de chantier des unités d'ouvrage | 2 % | 16078.302 | 321.566 |
|  |  | Coûts directs |  |  | 16399.868 |

Déchets:
- pose: mt01zah010a Grave naturelle calcaire; facteur de déchet 0.00729141

## Ressources

**mt01zah010a** t Grave naturelle calcaire
Données techniques: Coût énergétique 127.000 MJ; Émission de CO2 7.000 kg; Code CED 01 04 08; Masse de l'élément 1000 kg; Volume 0.666667 m3
