# Linteau en maçonnerie de blocs de béton apparente avec treillis d'armature pour joints horizontaux

- Propriété du fichier: CYPE Ingenieros S.A.
- Format: FIEBDC-3/2016
- Logiciel: Generador de precios de la construcción. CYPE Ingenieros, S.A.
- Date: 15/06/2024
- Zone géographique: République du Congo
- Devise: XAF
- Coûts indirects: 3 %
- Frais généraux: 13 %
- Bénéfice: 6 %
- TVA: 18 %

## E Enveloppe et finition extérieure

### EC Éléments complémentaires de façade

#### ECL Linteaux

**ECL070** m Linteau en maçonnerie de blocs de béton apparente avec treillis d'armature pour joints horizontaux.
Linteau de 40 cm d'épaisseur, réalisé avec deux rangées de bloc apparent en béton, split hydrofuges, couleur jaune, 40x20x15 cm, pose avec du mortier de ciment confectionné sur chantier, avec 250 kg/m³ de ciment, couleur grise, dosage 1:6, fourni en sacs, avec joints horizontaux et verticaux de 10 mm d'épaisseur, joint creux; avec treillis préfabriqué d'armature pour joints horizontaux en acier galvanisé à chaud avec recouvrement de résine époxy, de 3,7 mm de diamètre et de 100 mm de largeur; appui via étais métalliques télescopiques et planches en bois.
Inclut: Nettoyage et nivellement de la surface d'appui. Implantation et marquage des axes des étais sur la baie. Implantation et découpe des planches. Installation de l'étai. Préparation du mortier. Mise en place des blocs. Mise en place des armatures. Remplissage avec du mortier. Démontage et retrait de l'étai.
Critère pour le métré: Longueur mesurée selon documentation graphique du Projet, y compris les connexions aux appuis.
Critère pour le mémoire: On mesurera la longueur réellement exécutée selon les spécifications du Projet, y compris les appuis.

| Code | U | Désignation | Quantité | Prix | Montant |
|---|---|---|---|---|---|
| mt03bhe010nGe | U | Bloc apparent en béton, split hydrofuge, couleur jaune, 40x20x15 cm, catégorie II, résistance normalisée R10 (10 N/mm²), densité 1200 kg/m³; avec le prix augmenté de 20% pour cause de pièces spéciales: chaînages et demi-blocs. Selon NF EN 771-3. (matériau) | 5 | 1125.27 | 5626.350 |
| mt08aaa010a | m³ | Eau. (matériau) | 0.004 | 1085.28 | 4.341 |
| mt01arg005a | t | Sable de carrière, pour mortier confectionné sur le chantier. (matériau) | 0.004 | 11724.58 | 46.898 |
| mt08cem000a | kg | Ciment gris en sacs. (matériau) | 0.576 | 78.86 | 45.423 |
| mt07aag010ech | m | Treillis préfabriqué d'armature pour joints horizontaux en acier galvanisé à chaud avec recouvrement de résine époxy, de 3,7 mm de diamètre et 100 mm de largeur, avec dispositifs de séparation, géométrie conçue pour permettre le recouvrement et système d'autocontrôle de l'opérateur (SAO). Selon NF EN 845-3. (matériau) | 2 | 1942.48 | 3884.960 |
| mt50spa050m | m³ | Grosse planche en bois de pin, dimensions 20x7,2 cm. (matériau) | 0.003 | 384115.36 | 1152.346 |
| mt50spa101 | kg | Clous en acier. (matériau) | 0.05 | 1637.21 | 81.861 |
| mt50spa081a | U | Étai métallique télescopique, allant jusqu'à 3 m de hauteur. (matériau) | 0.013 | 16838.11 | 218.895 |
| mq06hor010 | h | Bétonnière électrique avec une capacité de gâchage de 160 l. (matériel) | 0.005 | 1683.71 | 8.419 |
| mo021 | h | Compagnon professionnel III/CP2 construction pour des travaux de maçonnerie. (main-d'œuvre) | 0.312 | 2380.68 | 742.772 |
| mo114 | h | Ouvrier d'exécution I/OE1 construction pour des travaux de maçonnerie. (main-d'œuvre) | 0.192 | 1468.69 | 281.988 |
| % | % | Frais de chantier des unités d'ouvrage | 2 % | 12094.253 | 241.885 |
|  |  | Coûts directs |  |  | 12336.138 |

Déchets:
- pose: mt03bhe010nGe; facteur de déchet 0.0105
- pose: mt01arg005a Sable de carrière, pour mortier confectionné sur le chantier; facteur de déchet 0.00501329
- pose: mt08cem000a Ciment gris en sacs; facteur de déchet 0.00756
- pose: mt07aag010ech; facteur de déchet 0.0144093
- pose: mt50spa050m Grosse planche en bois de pin, dimensions 20x7,2 cm; facteur de déchet 1
- pose: mt50spa101 Clous en acier; facteur de déchet 0.0045
- pose: mt50spa081a Étai métallique télescopique, allant jusqu'à 3 m de hauteur; facteur de déchet 1

## Ressources

**mt03bhe010nGe** U Bloc apparent en béton
Données techniques: Coût énergétique 10.744 MJ; Émission de CO2 1.192 kg; Code CED 17 01 01; Masse de l'élément 15 kg; Volume 0.01 m3
Déchets:
- emballage: re170201 Bois. (composant de déchet); quantité 0.017 kg; Code CED 17 02 01; Masse de l'élément 1 kg; Volume 0.000909 m3
- emballage: re170203 Plastique. (composant de déchet); quantité 0.005 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt07aag010ech** m Treillis préfabriqué d'armature pour joints horizontaux en acier galvanisé à chaud avec recouvrement de résine époxy
Données techniques: Coût énergétique 6.380 MJ; Émission de CO2 0.620 kg; Code CED 17 04 05; Masse de l'élément 0.2311 kg; Volume 0.00011 m3
Déchets:
- emballage: re170203 Plastique; quantité 0.006 kg

**mt50spa050m** m³ Grosse planche en bois de pin, dimensions 20x7,2 cm
Données techniques: Coût énergétique 78108.000 MJ; Émission de CO2 -1069.500 kg; Code CED 17 02 01; Masse de l'élément 575 kg; Volume 0.522727 m3

**mt50spa101** kg Clous en acier
Données techniques: Coût énergétique 9.830 MJ; Émission de CO2 0.510 kg; Code CED 17 04 05; Masse de l'élément 1 kg; Volume 0.000476 m3

**mt50spa081a** U Étai métallique télescopique, allant jusqu'à 3 m de hauteur
Données techniques: Coût énergétique 97.317 MJ; Émission de CO2 5.049 kg; Code CED 17 04 05; Masse de l'élément 9.9 kg; Volume 0.004714 m3
