# Couche extérieure de façade double paroi, en maçonnerie de blocs de béton apparents, avec lame d'air légèrement ventilée

- Propriété du fichier: CYPE Ingenieros S.A.
- Format: FIEBDC-3/2016
- Logiciel: Generador de precios de la construcción. CYPE Ingenieros, S.A.
- Date: 15/06/2024
- Zone géographique: République du Congo
- Devise: XAF
- Coûts indirects: 3 %
- Frais généraux: 13 %
- Bénéfice: 6 %
- TVA: 18 %

## E Enveloppe et finition extérieure

### ER Façades lourdes

#### ERM Maçonneries apparentes

**ERM070** m² Couche extérieure de façade double paroi, en maçonnerie de blocs de béton apparents, avec lame d'air légèrement ventilée.
Couche extérieure de façade double paroi, reposant partiellement sur le plancher, de 15 cm d'épaisseur, en maçonnerie de bloc apparent en béton, lisse hydrofuge, couleur grise, 40x20x15 cm, résistance normalisée R10 (10 N/mm²), avec joints horizontaux et verticaux de 10 mm d'épaisseur, joint creux, pose avec du mortier de ciment confectionné sur chantier, avec 250 kg/m³ de ciment, couleur grise, dosage 1:6, fourni en sacs; avec lame d'air légèrement ventilée, via la réalisation d'ouvertures de ventilation, avec une aire effective de 10 cm² pour chaque m de façade (orifices, grilles ou creux dépourvus de mortier) pour la ventilation de la lame. Revêtement des abouts de plancher et des poteaux avec planelles en béton, mises en place avec du mortier haute adhérence.
Critère d'évaluation économique: Le prix ne comprend pas la réalisation des linteaux des ouvertures de façade. Le prix ne comprend pas le drainage. Le prix ne comprend pas les grilles de ventilation.
Inclut: Définition des plans de façade via des plombs. Implantation, étage par étage. Marquage sur les poteaux des niveaux de référence générale d'étage et du niveau du revêtement. Mise en place et à l'aplomb des mires de référence. Tendu des cordeaux entre les mires. Mise en place des plombs fixes dans les arêtes. Préparation du mortier. Mise en place des pièces par rangées à niveau. Revêtement des abouts de plancher et des poteaux. Réalisation de tous les travaux nécessaires pour la résolution des ouvertures. Réalisation des ouvertures de ventilation. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt03bhe010ace | U | Bloc apparent en béton, lisse hydrofuge, couleur grise, 40x20x15 cm, catégorie II, résistance normalisée R10 (10 N/mm²), densité 1200 kg/m³; avec le prix augmenté de 20% pour cause de pièces spéciales: chaînages et demi-blocs. Selon NF EN 771-3. (matériau) | 13 | 588.72 | 7653.360 |
| mt08aaa010a | m³ | Eau. (matériau) | 0.004 | 1085.28 | 4.341 |
| mt01arg005a | t | Sable de carrière, pour mortier confectionné sur le chantier. (matériau) | 0.018 | 11724.58 | 211.042 |
| mt08cem000a | kg | Ciment gris en sacs. (matériau) | 2.772 | 78.86 | 218.600 |
| mt03bhe012aa | U | Planelle apparente en béton, lisse, couleur grise, 40x20x4 cm. (matériau) | 2 | 298.08 | 596.160 |
| mt09moe020a | kg | Mortier-colle amélioré à liants mixtes, C2 TE, pour la pose en couche épaisse de pièces céramiques en parements verticaux extérieurs, selon NF EN 12004 (matériau) | 0.729 | 381.23 | 277.917 |
| mt08adt010 | kg | Adjuvant hydrofuge pour imperméabilisation des mortiers ou des bétons. (matériau) | 0.034 | 868.22 | 29.519 |
| mq06hor010 | h | Bétonnière électrique avec une capacité de gâchage de 160 l. (matériel) | 0.008 | 1683.71 | 13.470 |
| mo021 | h | Compagnon professionnel III/CP2 construction pour des travaux de maçonnerie. (main-d'œuvre) | 0.735 | 2380.68 | 1749.800 |
| mo114 | h | Ouvrier d'exécution I/OE1 construction pour des travaux de maçonnerie. (main-d'œuvre) | 0.517 | 1468.69 | 759.313 |
| % | % | Frais de chantier des unités d'ouvrage | 3 % | 11513.522 | 345.406 |
|  |  | Coûts directs |  |  | 11858.928 |

Déchets:
- pose: mt03bhe010ace; facteur de déchet 0.0418003
- pose: mt01arg005a Sable de carrière, pour mortier confectionné sur le chantier; facteur de déchet 0.00501329
- pose: mt08cem000a Ciment gris en sacs; facteur de déchet 0.00756
- pose: mt03bhe012aa Planelle apparente en béton, lisse, couleur grise, 40x20x4 cm; facteur de déchet 0.0473
- pose: mt09moe020a; facteur de déchet 0.07
- pose: mt08adt010 Adjuvant hydrofuge pour imperméabilisation des mortiers ou des bétons; facteur de déchet 0.055

## Ressources

**mt03bhe010ace** U Bloc apparent en béton
Données techniques: Coût énergétique 9.506 MJ; Émission de CO2 1.204 kg; Code CED 17 01 01; Masse de l'élément 15 kg; Volume 0.01 m3
Déchets:
- emballage: re170201 Bois. (composant de déchet); quantité 0.008 kg; Code CED 17 02 01; Masse de l'élément 1 kg; Volume 0.000909 m3
- emballage: re170203 Plastique. (composant de déchet); quantité 0.004 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt03bhe012aa** U Planelle apparente en béton, lisse, couleur grise, 40x20x4 cm
Données techniques: Coût énergétique 5.048 MJ; Émission de CO2 0.566 kg; Code CED 17 01 01; Masse de l'élément 7 kg; Volume 0.004667 m3
Déchets:
- emballage: re170201 Bois; quantité 0.007 kg
- emballage: re170203 Plastique; quantité 0.004 kg

**mt09moe020a** kg Mortier-colle amélioré à liants mixtes
Données techniques: Coût énergétique 3.871 MJ; Émission de CO2 0.344 kg; Code CED 17 09 04; Masse de l'élément 1 kg; Volume 0.000667 m3
Déchets:
- emballage: re170203 Plastique; quantité 0.003 kg

**mt08adt010** kg Adjuvant hydrofuge pour imperméabilisation des mortiers ou des bétons
Données techniques: Coût énergétique 71.130 MJ; Émission de CO2 2.824 kg; Code CED 17 09 04; Masse de l'élément 1 kg; Volume 0.000667 m3
Déchets:
- emballage: re170203 Plastique; quantité 0.032 kg
