# Cloison en plaques de plâtre, de sécurité. Système "KNAUF"

- Propriété du fichier: CYPE Ingenieros S.A.
- Format: FIEBDC-3/2016
- Logiciel: Generador de precios de la construcción. CYPE Ingenieros, S.A.
- Date: 15/06/2024
- Zone géographique: République du Congo
- Devise: XAF
- Coûts indirects: 3 %
- Frais généraux: 13 %
- Bénéfice: 6 %
- TVA: 18 %

## F Aménagements et finitions

### FC Cloisons

#### FCO Plaques de plâtre sur ossature métallique

**FCO070** m² Cloison en plaques de plâtre, de sécurité. Système "KNAUF".
Cloison double peau à simple ossature W118.es "KNAUF" (12,5+12,5+12,5+100+12,5+12,5+12,5)/300 (100) (6 Horizon (A) 4BA), de sécurité, de 175 mm d'épaisseur totale, avec niveau de qualité de la finition Q2, constituée d'une ossature simple de profilés en tôle d'acier galvanisé de 100 mm de largeur, à base de montants (éléments verticaux) séparés de 300 mm, avec disposition normale "N" et de rails (éléments horizontaux), à laquelle six plaques au total sont vissées (trois plaques type Horizon (A) 4BA dans chaque parement, de 12,5 mm d'épaisseur chaque plaque). Comprend la bande acoustique de dilatation autoadhésive "KNAUF"; les ancrages des rails et des montants métalliques; la visserie pour la fixation des plaques et la pâte à joints Jointfiller 24H "KNAUF", la bande microperforée en papier "KNAUF".
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pck020d | m | Bande acoustique de dilatation, autoadhésive, en mousse de polyuréthane à cellules fermées "KNAUF", de 3,2 mm d'épaisseur et 95 mm de largeur, résistance thermique 0,10 m²K/W, conductivité thermique 0,032 W/(mK). (matériau) | 1.2 | 389.31 | 467.172 |
| mt12pfk020e | m | Rail 100/35 "KNAUF" en acier galvanisé, selon NF DTU 25.41 P1-2 et NF EN 14195. (matériau) | 0.7 | 2197.05 | 1537.935 |
| mt12pfk010e | m | Montant 100/40 "KNAUF" en acier galvanisé, selon NF DTU 25.41 P1-2 et NF EN 14195. (matériau) | 2.75 | 2590.3 | 7123.325 |
| mt12ppk010ma | m² | Plaque de plâtre A / NF EN 520 - 1200 / longueur / 12,5 / à bords amincis, Horizon 4BA "KNAUF"; Euroclasse A2-s1, d0 de réaction au feu, selon NF EN 13501-1. (matériau) | 6.3 | 5069.47 | 31937.661 |
| mt12plp205a | m² | Tôle d'acier galvanisé, de 0,6 mm d'épaisseur. (matériau) | 4.4 | 44203.31 | 194494.564 |
| mt12ptk010cc | U | Vis autoforeuse TN "KNAUF" 3,5x25. (matériau) | 17 | 8.04 | 136.680 |
| mt12ptk010ce | U | Vis autoforeuse TN "KNAUF" 3,5x35. (matériau) | 23 | 10.14 | 233.220 |
| mt12ptk010cg | U | Vis autoforeuse TN "KNAUF" 3,9x55. (matériau) | 38 | 21.68 | 823.840 |
| mt12psg220 | U | Fixation composée d'une cheville et d'une vis 5x27. (matériau) | 1.6 | 54.97 | 87.952 |
| mt12pik010e | kg | Pâte à joints Jointfiller 24H "KNAUF", Euroclasse A2-s1, d0 de réaction au feu, selon NF EN 13501-1, intervalle de température de travail de 5 à 30°C, pour application manuelle avec bande à joint, selon NF EN 13963. (matériau) | 1.4 | 794.57 | 1112.398 |
| mt12pik012pm | kg | Pâte à prise en poudre Unik 4H "KNAUF", à prise très lente (240 minutes); Euroclasse A2-s1, d0 de réaction au feu, selon NF EN 13501-1, intervalle de température de travail de 5 à 30°C, pour application manuelle avec bande à joint, selon NF EN 13963. (matériau) | 1.428 | 709.83 | 1013.637 |
| mt12pck010a | m | Bande microperforée en papier "KNAUF" de 50 mm de largeur, selon NF EN 13963. (matériau) | 3.2 | 38.12 | 121.984 |
| mt12pck010d | m | Ruban en papier avec renfort métallique "KNAUF" de 52 mm de largeur, selon NF EN 14353. (matériau) | 0.3 | 363.16 | 108.948 |
| mo053 | h | Compagnon professionnel III/CP2 plaquiste. (main-d'œuvre) | 0.462 | 2446.3 | 1130.191 |
| mo100 | h | Ouvrier professionnel II/OP plaquiste. (main-d'œuvre) | 0.462 | 1526.36 | 705.178 |
| % | % | Frais de chantier des unités d'ouvrage | 2 % | 241034.685 | 4820.694 |
|  |  | Coûts directs |  |  | 245855.379 |

Déchets:
- pose: mt12pck020d; facteur de déchet 0.06
- pose: mt12pfk020e Rail 100/35 "KNAUF" en acier galvanisé, selon NF DTU 25.41 P1-2 et NF EN 14195; facteur de déchet 0.013757
- pose: mt12pfk010e Montant 100/40 "KNAUF" en acier galvanisé, selon NF DTU 25.41 P1-2 et NF EN 14195; facteur de déchet 0.011931
- pose: mt12ppk010ma; facteur de déchet 0.018
- pose: mt12plp205a Tôle d'acier galvanisé, de 0,6 mm d'épaisseur; facteur de déchet 0.0053
- pose: mt12ptk010cc Vis autoforeuse TN "KNAUF" 3,5x25; facteur de déchet 0.00533333
- pose: mt12ptk010ce Vis autoforeuse TN "KNAUF" 3,5x35; facteur de déchet 0.00526316
- pose: mt12ptk010cg Vis autoforeuse TN "KNAUF" 3,9x55; facteur de déchet 0.00518519
- pose: mt12pik010e; facteur de déchet 0.03
- pose: mt12pik012pm; facteur de déchet 0.03
- pose: mt12pck010a Bande microperforée en papier "KNAUF" de 50 mm de largeur, selon NF EN 13963; facteur de déchet 0.0440299
- pose: mt12pck010d Ruban en papier avec renfort métallique "KNAUF" de 52 mm de largeur, selon NF EN 14353; facteur de déchet 0.044

## Ressources

**mt12pck020d** m Bande acoustique de dilatation
Données techniques: Coût énergétique 3.168 MJ; Émission de CO2 0.154 kg; Code CED 17 06 04; Masse de l'élément 0.0213 kg; Volume 0.000036 m3
Déchets:
- emballage: re170203 Plastique. (composant de déchet); quantité 0.001 kg; Code CED 17 02 03; Masse de l'élément 1 kg; Volume 0.001667 m3

**mt12pfk020e** m Rail 100/35 "KNAUF" en acier galvanisé, selon NF DTU 25.41 P1-2 et NF EN 14195
Données techniques: Coût énergétique 133.173 MJ; Émission de CO2 4.079 kg; Code CED 17 04 05; Masse de l'élément 1 kg; Volume 0.000476 m3
Déchets:
- emballage: re170203 Plastique; quantité 0.006 kg

**mt12pfk010e** m Montant 100/40 "KNAUF" en acier galvanisé, selon NF DTU 25.41 P1-2 et NF EN 14195
Données techniques: Coût énergétique 133.212 MJ; Émission de CO2 4.081 kg; Code CED 17 04 05; Masse de l'élément 1 kg; Volume 0.000476 m3
Déchets:
- emballage: re170203 Plastique; quantité 0.007 kg

**mt12ppk010ma** m² Plaque de plâtre A / NF EN 520 - 1200 / longueur / 12,5 / à bords amincis
Données techniques: Coût énergétique 36.892 MJ; Émission de CO2 1.747 kg; Code CED 17 08 02; Masse de l'élément 10.8 kg; Volume 0.0108 m3
Déchets:
- emballage: re170203 Plastique; quantité 0.004 kg

**mt12plp205a** m² Tôle d'acier galvanisé, de 0,6 mm d'épaisseur
Données techniques: Coût énergétique 940.441 MJ; Émission de CO2 28.787 kg; Code CED 17 04 05; Masse de l'élément 7.07 kg; Volume 0.003367 m3
Déchets:
- emballage: re170203 Plastique; quantité 0.032 kg

**mt12ptk010cc** U Vis autoforeuse TN "KNAUF" 3,5x25
Données techniques: Coût énergétique 0.015 MJ; Émission de CO2 0.002 kg; Code CED 17 04 05; Masse de l'élément 0.0015 kg
Déchets:
- emballage: re150101 Emballages en papier et en carton. (composant de déchet); quantité 0.001 kg; Code CED 15 01 01; Masse de l'élément 1 kg; Volume 0.001333 m3

**mt12ptk010ce** U Vis autoforeuse TN "KNAUF" 3,5x35
Données techniques: Coût énergétique 0.019 MJ; Émission de CO2 0.002 kg; Code CED 17 04 05; Masse de l'élément 0.0019 kg
Déchets:
- emballage: re150101 Emballages en papier et en carton; quantité 0.001 kg

**mt12ptk010cg** U Vis autoforeuse TN "KNAUF" 3,9x55
Données techniques: Coût énergétique 0.027 MJ; Émission de CO2 0.002 kg; Code CED 17 04 05; Masse de l'élément 0.0027 kg; Volume 0.000001 m3
Déchets:
- emballage: re150101 Emballages en papier et en carton; quantité 0.001 kg

**mt12pik010e** kg Pâte à joints Jointfiller 24H "KNAUF"
Données techniques: Coût énergétique 12.798 MJ; Émission de CO2 0.436 kg; Code CED 17 08 02; Masse de l'élément 1 kg; Volume 0.001 m3
Déchets:
- emballage: re170203 Plastique; quantité 0.02 kg

**mt12pik012pm** kg Pâte à prise en poudre Unik 4H "KNAUF"
Données techniques: Coût énergétique 5.138 MJ; Émission de CO2 0.246 kg; Code CED 17 08 02; Masse de l'élément 1 kg; Volume 0.001 m3
Déchets:
- emballage: re170203 Plastique; quantité 0.02 kg

**mt12pck010a** m Bande microperforée en papier "KNAUF" de 50 mm de largeur, selon NF EN 13963
Données techniques: Coût énergétique 0.004 MJ; Émission de CO2 0.006 kg; Code CED 20 01 01; Masse de l'élément 0.0067 kg; Volume 0.000009 m3

**mt12pck010d** m Ruban en papier avec renfort métallique "KNAUF" de 52 mm de largeur, selon NF EN 14353
Données techniques: Coût énergétique 4.511 MJ; Émission de CO2 0.348 kg; Code CED 20 01 01; Masse de l'élément 0.06 kg; Volume 0.00008 m3
