# Isolation thermique par l'intérieur de la couche extérieure, en façade double paroi en maçonnerie apparente

- Propriété du fichier: CYPE Ingenieros S.A.
- Format: FIEBDC-3/2016
- Logiciel: Generador de precios de la construcción. CYPE Ingenieros, S.A.
- Date: 24/05/2024
- Zone géographique: République du Congo
- Devise: XAF
- Coûts indirects: 3 %
- Frais généraux: 13 %
- Bénéfice: 6 %
- TVA: 18 %

## F Aménagements et finitions

### FI Isolations intérieures

#### FIU Doublages

**FIU050** m² Isolation thermique par l'intérieur de la couche extérieure, en façade double paroi en maçonnerie apparente.
Isolation thermique par l'intérieur de la couche extérieure, en façade double paroi en maçonnerie apparente, avec mousse rigide en polyuréthane projeté de 35 mm d'épaisseur minimale, 30 kg/m³ de densité minimale. Mise en place: par projection mécanique.
Inclut: Nettoyage et préparation de la surface du support. Protection des éléments du contour qui pourraient être affectés pendant les travaux de projection du polyuréthane. Projection du polyuréthane en couches successives. Résolution des points singuliers.
Critère pour le métré: Surface mesurée selon documentation graphique du Projet.
Critère pour le mémoire: On mesurera la surface réellement exécutée selon les spécifications du Projet.

| Code | U | Désignation | Quantité | Prix | Montant |
|---|---|---|---|---|---|
| mt16pop010ad | m² | Mousse rigide de polyuréthane projetée "in situ", densité minimale 30 kg/m³, conductivité thermique 0,035 W/(mK) et Euroclasse E de réaction au feu selon NF EN 13501-1, selon NF EN 14315-1; pour le remplissage d'une lame d'air de 35 mm d'épaisseur moyenne, dans des murs double couche de maçonnerie. (matériau) | 1 | 2834.57 | 2834.570 |
| mq08mpa030 | h | Matériel pour projection de produits isolants. (matériel) | 0.1 | 8335.59 | 833.559 |
| mo030 | h | Compagnon professionnel III/CP2 poseur d'isolants en vrac ou en mousse. (main-d'œuvre) | 0.128 | 2380.68 | 304.727 |
| mo068 | h | Ouvrier professionnel II/OP poseur d'isolants en vrac ou en mousse. (main-d'œuvre) | 0.128 | 1526.36 | 195.374 |
| % | % | Frais de chantier des unités d'ouvrage | 2 % | 4168.230 | 83.365 |
|  |  | Coûts directs |  |  | 4251.595 |

Déchets:
- pose: mt16pop010ad; facteur de déchet 0.024

## Ressources

**mt16pop010ad** m² Mousse rigide de polyuréthane projetée "in situ"
Données techniques: Coût énergétique 151.389 MJ; Émission de CO2 7.350 kg; Code CED 17 06 04; Masse de l'élément 1.05 kg; Volume 0.00175 m3
