# Moulure creuse décorée en plâtre, pour la finition périmétrique des plafonds

- Propriété du fichier: CYPE Ingenieros S.A.
- Format: FIEBDC-3/2016
- Logiciel: Generador de precios de la construcción. CYPE Ingenieros, S.A.
- Date: 15/06/2024
- Zone géographique: République du Congo
- Devise: XAF
- Coûts indirects: 3 %
- Frais généraux: 13 %
- Bénéfice: 6 %
- TVA: 18 %

## F Aménagements et finitions

### FL Revêtements de plafonds

#### FLM Moulures en plâtre

**FLM040** m Moulure creuse décorée en plâtre, pour la finition périmétrique des plafonds.
Moulure creuse décorée en plâtre, de 9,5x20,5x126 cm, pour la décoration périmétrique des plafonds, placée avec colle pour plâtre. Comprend les accessoires de fixation.
Inclut: Implantation et tracé sur les parements de l'emplacement de la moulure creuse. Présentation et découpe des pièces. Humectage de la base de fixation. Extension de la colle. Mise en place et jointoiement des pièces. Repassages des rencontres entre les pièces et les angles.
Critère pour le métré: Longueur mesurée selon documentation graphique du Projet.
Critère pour le mémoire: On mesurera la longueur réellement exécutée selon les spécifications du Projet.

| Code | U | Désignation | Quantité | Prix | Montant |
|---|---|---|---|---|---|
| mt12rea025ag | m | Moulure creuse décorée en plâtre, de 9,5x20,5x126 cm. (matériau) | 1.05 | 7876.7 | 8270.535 |
| mt09eyc030 | kg | Colle pour plâtre. (matériau) | 0.66 | 253.23 | 167.132 |
| mo035 | h | Compagnon professionnel III/CP2 poseur de faux plafonds en dalles et de moulures. (main-d'œuvre) | 0.244 | 2380.68 | 580.886 |
| % | % | Frais de chantier des unités d'ouvrage | 2 % | 9018.553 | 180.371 |
|  |  | Coûts directs |  |  | 9198.924 |

Déchets:
- pose: mt12rea025ag Moulure creuse décorée en plâtre, de 9,5x20,5x126 cm; facteur de déchet 0.0053

## Ressources

**mt12rea025ag** m Moulure creuse décorée en plâtre, de 9,5x20,5x126 cm
Données techniques: Coût énergétique 22.502 MJ; Émission de CO2 1.000 kg; Code CED 17 08 02; Masse de l'élément 6.6 kg; Volume 0.0066 m3
Déchets:
- emballage: re170203 Plastique. (composant de déchet); quantité 0.002 kg; Code CED 17 02 03; Masse de l'élément 1 kg; Volume 0.001667 m3
