# Plinthe en bois

- Propriété du fichier: CYPE Ingenieros S.A.
- Format: FIEBDC-3/2016
- Logiciel: Generador de precios de la construcción. CYPE Ingenieros, S.A.
- Date: 23/05/2024
- Zone géographique: République du Congo
- Devise: XAF
- Coûts indirects: 3 %
- Frais généraux: 13 %
- Bénéfice: 6 %
- TVA: 18 %

## F Aménagements et finitions

### FS Revêtements de sols

#### FSB Bois

**FSB070** m Plinthe en bois.
Plinthe en bois massif de cerisier, de 60x10 mm, avec section pour l'hébergement de clips, finition vernie en atelier, fixé au parement via clips.
Inclut: Implantation. Découpe des pièces. Fixation des pièces sur le parement. Résolution des coins et des rencontres.
Critère pour le métré: Longueur mesurée selon documentation graphique du Projet, sans inclure les largeurs de passage. Le métré par casses et découpes n'a pas été augmenté, puisque 5% de pièces de plus ont été considérées dans la décomposition.
Critère pour le mémoire: On mesurera la longueur réellement exécutée selon les spécifications du Projet.

| Code | U | Désignation | Quantité | Prix | Montant |
|---|---|---|---|---|---|
| mt18rma010Oa | m | Plinthe en bois massif de cerisier, de 60x10 mm, avec section pour l'hébergement de clips, finition vernie en atelier. (matériau) | 1.05 | 5830.32 | 6121.836 |
| mt18rma050 | U | Clip pour plinthe, avec vis pour fixation au parement. (matériau) | 3 | 188.07 | 564.210 |
| mo025 | h | Compagnon professionnel III/CP2 parqueteur. (main-d'œuvre) | 0.163 | 2380.68 | 388.051 |
| % | % | Frais de chantier des unités d'ouvrage | 2 % | 7074.097 | 141.482 |
|  |  | Coûts directs |  |  | 7215.579 |

Déchets:
- pose: mt18rma010Oa Plinthe en bois massif de cerisier, de 60x10 mm, avec section pour l'hébergement de clips, finition vernie en atelier; facteur de déchet 0.0103869

## Ressources

**mt18rma010Oa** m Plinthe en bois massif de cerisier, de 60x10 mm, avec section pour l'hébergement de clips, finition vernie en atelier
Données techniques: Coût énergétique 64.496 MJ; Émission de CO2 -0.868 kg; Code CED 17 02 01; Masse de l'élément 0.473 kg; Volume 0.00043 m3
Déchets:
- emballage: re170203 Plastique. (composant de déchet); quantité 0.003 kg; Code CED 17 02 03; Masse de l'élément 1 kg; Volume 0.001667 m3
