# Profilé pour joint de fractionnement

- Propriété du fichier: CYPE Ingenieros S.A.
- Format: FIEBDC-3/2016
- Logiciel: Generador de precios de la construcción. CYPE Ingenieros, S.A.
- Date: 15/06/2024
- Zone géographique: République du Congo
- Devise: XAF
- Coûts indirects: 3 %
- Frais généraux: 13 %
- Bénéfice: 6 %
- TVA: 18 %

## F Aménagements et finitions

### FS Revêtements de sols

#### FSC Céramique

**FSC030** m Profilé pour joint de fractionnement.
Cornière pour joints de partage dans des revêtements céramiques, en aluminium, de 10 mm de hauteur, avec perforations trapézoïdales pour sa fixation.
Inclut: Implantation des pièces selon leur longueur. Découpe des pièces. Fixation des pièces.
Critère pour le métré: Longueur mesurée selon documentation graphique du Projet.
Critère pour le mémoire: On mesurera la longueur réellement exécutée selon les spécifications du Projet.

| Code | U | Désignation | Quantité | Prix | Montant |
|---|---|---|---|---|---|
| mt18jrs020hcM | m | Cornière pour joints de partage dans des revêtements céramiques, en aluminium, de 10 mm de hauteur, avec perforations trapézoïdales pour sa fixation, fourni en barres de 2,5 m de longueur. (matériau) | 1.05 | 3117.94 | 3273.837 |
| mo023 | h | Compagnon professionnel III/CP2 carreleur en revêtements de sols. (main-d'œuvre) | 0.174 | 2380.68 | 414.238 |
| % | % | Frais de chantier des unités d'ouvrage | 2 % | 3688.075 | 73.762 |
|  |  | Coûts directs |  |  | 3761.837 |

Déchets:
- pose: mt18jrs020hcM; facteur de déchet 0.048

## Ressources

**mt18jrs020hcM** m Cornière pour joints de partage dans des revêtements céramiques
Données techniques: Coût énergétique 16.157 MJ; Émission de CO2 1.178 kg; Code CED 17 04 02; Masse de l'élément 0.14 kg; Volume 0.000093 m3
Déchets:
- emballage: re170203 Plastique. (composant de déchet); quantité 0.005 kg; Code CED 17 02 03; Masse de l'élément 1 kg; Volume 0.001667 m3
