# Profilé pour joint périphérique

- Propriété du fichier: CYPE Ingenieros S.A.
- Format: FIEBDC-3/2016
- Logiciel: Generador de precios de la construcción. CYPE Ingenieros, S.A.
- Date: 15/06/2024
- Zone géographique: République du Congo
- Devise: XAF
- Coûts indirects: 3 %
- Frais généraux: 13 %
- Bénéfice: 6 %
- TVA: 18 %

## F Aménagements et finitions

### FS Revêtements de sols

#### FSC Céramique

**FSC040** m Profilé pour joint périphérique.
Profilé pour joints périphériques, en acier inoxydable AISI 304, de 60 mm de hauteur, et perforations pour sa fixation.
Inclut: Implantation des pièces selon leur longueur. Découpe des pièces. Fixation des pièces.
Critère pour le métré: Longueur mesurée selon documentation graphique du Projet.
Critère pour le mémoire: On mesurera la longueur réellement exécutée selon les spécifications du Projet.

| Code | U | Désignation | Quantité | Prix | Montant |
|---|---|---|---|---|---|
| mt18jrs620k | m | Profilé pour joints périphériques, en acier inoxydable AISI 304, de 60 mm de hauteur, et perforations pour sa fixation, fourni en barres de 2,5 m de longueur. (matériau) | 1.05 | 16559.89 | 17387.885 |
| mo023 | h | Compagnon professionnel III/CP2 carreleur en revêtements de sols. (main-d'œuvre) | 0.174 | 2380.68 | 414.238 |
| % | % | Frais de chantier des unités d'ouvrage | 2 % | 17802.123 | 356.042 |
|  |  | Coûts directs |  |  | 18158.165 |

Déchets:
- pose: mt18jrs620k; facteur de déchet 0.0045

## Ressources

**mt18jrs620k** m Profilé pour joints périphériques
Données techniques: Coût énergétique 134.587 MJ; Émission de CO2 19.708 kg; Code CED 17 04 05; Masse de l'élément 2.81 kg; Volume 0.001338 m3
Déchets:
- emballage: re170203 Plastique. (composant de déchet); quantité 0.008 kg; Code CED 17 02 03; Masse de l'élément 1 kg; Volume 0.001667 m3
