# Profil pour joint de rupture

- Propriété du fichier: CYPE Ingenieros S.A.
- Format: FIEBDC-3/2016
- Logiciel: Generador de precios de la construcción. CYPE Ingenieros, S.A.
- Date: 15/06/2024
- Zone géographique: République du Congo
- Devise: XAF
- Coûts indirects: 3 %
- Frais généraux: 13 %
- Bénéfice: 6 %
- TVA: 18 %

## F Aménagements et finitions

### FS Revêtements de sols

#### FSC Céramique

**FSC050** m Profil pour joint de rupture.
Profilé pour joints structuraux, en aluminium, de 14 mm de hauteur, avec joint d'absorption de mouvements en caoutchouc synthétique, de 20 mm de largeur, couleur noir graphite RAL 9011, et perforations trapézoïdales pour sa fixation.
Inclut: Implantation des pièces selon leur longueur. Découpe des pièces. Fixation des pièces.
Critère pour le métré: Longueur mesurée selon documentation graphique du Projet.
Critère pour le mémoire: On mesurera la longueur réellement exécutée selon les spécifications du Projet.

| Code | U | Désignation | Quantité | Prix | Montant |
|---|---|---|---|---|---|
| mt18jrs400dibJ3 | m | Profilé pour joints structuraux, en aluminium, de 14 mm de hauteur, avec joint d'absorption de mouvements en caoutchouc synthétique, de 20 mm de largeur, couleur noir graphite RAL 9011, et perforations trapézoïdales pour sa fixation, fourni en barres de 2,5 m de longueur. (matériau) | 1.05 | 21452.4 | 22525.020 |
| mo023 | h | Compagnon professionnel III/CP2 carreleur en revêtements de sols. (main-d'œuvre) | 0.174 | 2380.68 | 414.238 |
| % | % | Frais de chantier des unités d'ouvrage | 2 % | 22939.258 | 458.785 |
|  |  | Coûts directs |  |  | 23398.043 |

Déchets:
- pose: mt18jrs400dibJ3; facteur de déchet 0.024

## Ressources

**mt18jrs400dibJ3** m Profilé pour joints structuraux
Données techniques: Coût énergétique 34.360 MJ; Émission de CO2 2.510 kg; Code CED 17 04 02; Masse de l'élément 0.3 kg; Volume 0.0002 m3
Déchets:
- emballage: re170203 Plastique. (composant de déchet); quantité 0.008 kg; Code CED 17 02 03; Masse de l'élément 1 kg; Volume 0.001667 m3
