# Revêtement d'escalier en pierre naturelle

- Propriété du fichier: CYPE Ingenieros S.A.
- Format: FIEBDC-3/2016
- Logiciel: Generador de precios de la construcción. CYPE Ingenieros, S.A.
- Date: 15/06/2024
- Zone géographique: République du Congo
- Devise: XAF
- Coûts indirects: 3 %
- Frais généraux: 13 %
- Bénéfice: 6 %
- TVA: 18 %

## F Aménagements et finitions

### FY Revêtements d'escaliers

#### FYP Pierre naturelle

**FYP010** U Revêtement d'escalier en pierre naturelle.
Revêtement d'escalier en U, à deux volées droites avec palier intermédiaire avec 17 marches de 100 cm de largeur, via le montage des éléments suivants: volées constituées de marche de marbre Crème Valence, finition poli et contremarche de marbre Crema Mallorca, finition poli de 3 et 2 cm d'épaisseur respectivement, face et côtés polis; plinthe d'escalier de marbre Blanc Macael de deux pièces de 37x7x2 cm, face et côtés polis, placé sur un côté, le tout posé avec du mortier de ciment M-5, sur des marches préalables (non comprises dans ce prix). Comprend le revêtement de sol de paliers et le jointoiement avec du mortier de joints cémenteux, CG1, pour joints minces (entre 1,5 et 3 mm), avec la même tonalité des pièces.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pmn110oa | U | Marche droit en marbre, provenant d'Espagne, Crème Valence, longueur jusqu'à 100 cm et 3 cm d'épaisseur, face et bords polis, densité 2700 kg/m³, selon NF EN 1936, résistance à la compression 80 MPa, selon NF EN 1926, résistance à la flexion 12 MPa, selon NF EN 12372, absorption d'eau par capillarité inférieure à 5 kg/m² min½, selon NF EN 1925, coefficient d'absorption d'eau <= 0,3%, selon NF EN 13755, Euroclasse A1 de réaction au feu; selon NF EN 12058. (matériau) | 17 | 19324.17 | 328510.890 |
| mt18pmn111la | U | Contremarche en marbre, provenant d'Espagne, Crema Mallorca, jusqu'à 100 cm de long par 16 cm de large et 2 cm d'épaisseur, polie, densité 2628 kg/m³, selon NF EN 1936, résistance à la compression 198 MPa, selon NF EN 1926, résistance à la flexion 19 MPa, selon NF EN 12372, absorption d'eau par capillarité inférieure à 5 kg/m² min½, selon NF EN 1925, coefficient d'absorption d'eau <= 0,89%, selon NF EN 13755, Euroclasse A1 de réaction au feu; selon NF EN 12058. (matériau) | 17 | 13572.16 | 230726.720 |
| mt18zmn010i | U | Plinthe pour escalier en marbre, provenant d'Espagne, Blanc Macael, de deux pièces, 37x7x2 cm, face et bords polis, densité 2710 kg/m³, selon NF EN 1936, résistance à la compression 85 MPa, selon NF EN 1926, résistance à la flexion 14 MPa, selon NF EN 12372, absorption d'eau par capillarité inférieure à 5 kg/m² min½, selon NF EN 1925, coefficient d'absorption d'eau <= 0,07%, selon NF EN 13755, Euroclasse A1 de réaction au feu; selon NF EN 12058. (matériau) | 17 | 7119.48 | 121031.160 |
| mt18bmn010oD | m² | Pièces en marbre, provenant d'Espagne, Crème Valence, 60x40x2 cm, finition poli, densité 2700 kg/m³, selon NF EN 1936, résistance à la compression 80 MPa, selon NF EN 1926, résistance à la flexion 12 MPa, selon NF EN 12372, absorption d'eau par capillarité inférieure à 5 kg/m² min½, selon NF EN 1925, coefficient d'absorption d'eau <= 0,3%, selon NF EN 13755, Euroclasse A1 de réaction au feu, résistance à l'abrasion 21 mm, selon NF EN 14157; selon NF EN 12058. (matériau) | 1.05 | 31963.81 | 33562.001 |
| mt18rmn010oa | m | Plinthe en marbre, provenant d'Espagne, Crème Valence, 7x1 cm, face et bords polis, densité 2700 kg/m³, selon NF EN 1936, résistance à la compression 80 MPa, selon NF EN 1926, résistance à la flexion 12 MPa, selon NF EN 12372, absorption d'eau par capillarité inférieure à 5 kg/m² min½, selon NF EN 1925, coefficient d'absorption d'eau <= 0,3%, selon NF EN 13755, Euroclasse A1 de réaction au feu; selon NF EN 12058. (matériau) | 2 | 1538.79 | 3077.580 |
| mt09mor010c | m³ | Mortier de ciment CEM II/B-P 32,5 N type M-5, confectionné sur site avec 250 kg/m³ de ciment et une proportion en volume 1/6. (matériau) | 0.034 | 83421.92 | 2836.345 |
| mt09mcr060c | kg | Mortier de joints cémenteux, CG1, pour joint minimum entre 1,5 et 3 mm, selon NF EN 13888. (matériau) | 2.48 | 506.46 | 1256.021 |
| mt01ara010a | m³ | Sable avec granulométrie de 0 à 5 mm de diamètre, propre. (matériau) | 0.02 | 9314.52 | 186.290 |
| mo023 | h | Compagnon professionnel III/CP2 carreleur en revêtements de sols. (main-d'œuvre) | 12.9 | 2380.68 | 30710.772 |
| mo061 | h | Ouvrier professionnel II/OP carreleur en revêtements de sols. (main-d'œuvre) | 12.9 | 1526.36 | 19690.044 |
| mo113 | h | Ouvrier d'exécution I/OE1 construction. (main-d'œuvre) | 12.9 | 1468.69 | 18946.101 |
| % | % | Frais de chantier des unités d'ouvrage | 2 % | 790533.924 | 15810.678 |
|  |  | Coûts directs |  |  | 806344.602 |

Déchets:
- pose: mt18pmn110oa; facteur de déchet 0.0200472
- pose: mt18pmn111la; facteur de déchet 0.0290413
- pose: mt18zmn010i; facteur de déchet 0.0384999
- pose: mt18bmn010oD; facteur de déchet 0.0348198
- pose: mt18rmn010oa; facteur de déchet 0.0385
- pose: mt09mor010c; facteur de déchet 0.0036
- pose: mt09mcr060c Mortier de joints cémenteux, CG1, pour joint minimum entre 1,5 et 3 mm, selon NF EN 13888; facteur de déchet 0.07
- pose: mt01ara010a Sable avec granulométrie de 0 à 5 mm de diamètre, propre; facteur de déchet 0.003

## Ressources

**mt18pmn110oa** U Marche droit en marbre
Données techniques: Coût énergétique 69.410 MJ; Émission de CO2 2.630 kg; Code CED 01 04 13; Masse de l'élément 26.73 kg; Volume 0.01782 m3
Déchets:
- emballage: re170201 Bois. (composant de déchet); quantité 0.001 kg; Code CED 17 02 01; Masse de l'élément 1 kg; Volume 0.000909 m3
- emballage: re170203 Plastique. (composant de déchet); quantité 0.103 kg; Code CED 17 02 03; Masse de l'élément 1 kg; Volume 0.001667 m3

**mt18pmn111la** U Contremarche en marbre
Données techniques: Coût énergétique 28.186 MJ; Émission de CO2 1.130 kg; Code CED 01 04 13; Masse de l'élément 8.64 kg; Volume 0.00576 m3
Déchets:
- emballage: re170201 Bois; quantité 0.001 kg
- emballage: re170203 Plastique; quantité 0.092 kg

**mt18zmn010i** U Plinthe pour escalier en marbre
Données techniques: Coût énergétique 10.991 MJ; Émission de CO2 0.495 kg; Code CED 01 04 13; Masse de l'élément 1.3986 kg; Volume 0.000932 m3
Déchets:
- emballage: re170201 Bois; quantité 0.001 kg
- emballage: re170203 Plastique; quantité 0.08 kg

**mt18bmn010oD** m² Pièces en marbre
Données techniques: Coût énergétique 126.252 MJ; Émission de CO2 4.362 kg; Code CED 01 04 13; Masse de l'élément 54 kg; Volume 0.036 m3
Déchets:
- emballage: re170201 Bois; quantité 0.032 kg
- emballage: re170203 Plastique; quantité 0.021 kg

**mt18rmn010oa** m Plinthe en marbre
Données techniques: Coût énergétique 12.490 MJ; Émission de CO2 0.529 kg; Code CED 01 04 13; Masse de l'élément 1.89 kg; Volume 0.00126 m3
Déchets:
- emballage: re170201 Bois; quantité 0.004 kg
- emballage: re170203 Plastique; quantité 0.08 kg

**mt09mor010c** m³ Mortier de ciment CEM II/B-P 32,5 N type M-5
Données techniques: Coût énergétique 3724.000 MJ; Émission de CO2 323.000 kg; Code CED 17 01 01; Masse de l'élément 1900 kg; Volume 1.266667 m3

**mt09mcr060c** kg Mortier de joints cémenteux, CG1, pour joint minimum entre 1,5 et 3 mm, selon NF EN 13888
Données techniques: Coût énergétique 7.725 MJ; Émission de CO2 0.576 kg; Code CED 17 09 04; Masse de l'élément 1 kg; Volume 0.000667 m3
Déchets:
- emballage: re150101 Emballages en papier et en carton. (composant de déchet); quantité 0.02 kg; Code CED 15 01 01; Masse de l'élément 1 kg; Volume 0.001333 m3
- emballage: re170201 Bois; quantité 0.005 kg
- emballage: re170203 Plastique; quantité 0.008 kg

**mt01ara010a** m³ Sable avec granulométrie de 0 à 5 mm de diamètre, propre
Données techniques: Coût énergétique 146.250 MJ; Émission de CO2 7.800 kg; Code CED 01 04 09; Masse de l'élément 1950 kg; Volume 1.21875 m3
