# Plancher grillagé électrosoudé

- Propriété du fichier: CYPE Ingenieros S.A.
- Format: FIEBDC-3/2016
- Logiciel: Generador de precios de la construcción. CYPE Ingenieros, S.A.
- Date: 15/06/2024
- Zone géographique: République du Congo
- Devise: XAF
- Coûts indirects: 3 %
- Frais généraux: 13 %
- Bénéfice: 6 %
- TVA: 18 %

## G Structure et gros oeuvre

### GE Passerelles et escaliers

#### GEA Acier

**GEA020** m² Plancher grillagé électrosoudé.
Plancher de grille électrosoudée antidérapante avec crantage type dents de scie, de 34x38 mm de vide de maille, finition galvanisé à chaud, réalisée avec platines porteuses avec crantage type dents de scie en acier laminé NF EN 10025 S235JR, de profilé plat laminé à chaud, de 25x5 mm, espacées de 34 mm, distanceurs de tige carrée pliée, en acier avec un faible contenu de carbone NF EN ISO 16120-2 C4D, de 5 mm de côté, espacés de 38 mm et cadre en acier laminé NF EN 10025 S235JR, de profilé oméga laminé à chaud, de 25x5 mm, maintenu avec des pièces de fixation, pour palier d'escalier.
Critère d'évaluation économique: Le prix comprend les coupes, les pièces spéciales et les pièces de fixation.
Inclut: Implantation. Préparation de la surface d'appui. Mise en place et fixation provisoire de la grille électrosoudée. Aplomb et nivellement. Exécution des assemblages. Nettoyage final.
Critère pour le métré: Surface mesurée selon documentation graphique du Projet.
Critère pour le mémoire: On mesurera la surface réellement exécutée selon les spécifications du Projet.

| Code | U | Désignation | Quantité | Prix | Montant |
|---|---|---|---|---|---|
| mt07rel011gb | m² | Grille électrosoudée antidérapante avec crantage type dents de scie, de 34x38 mm de vide de maille, finition galvanisé à chaud, réalisée avec platines porteuses avec crantage type dents de scie en acier laminé NF EN 10025 S235JR, de profilé plat laminé à chaud, de 25x5 mm, espacées de 34 mm, distanceurs de tige carrée pliée, en acier avec un faible contenu de carbone NF EN ISO 16120-2 C4D, de 5 mm de côté, espacés de 38 mm et cadre en acier laminé NF EN 10025 S235JR, de profilé oméga laminé à chaud, de 25x5 mm, y compris les pièces de fixation. (matériau) | 1 | 71895.62 | 71895.620 |
| mo047 | h | Compagnon professionnel III/CP2 charpentier métal. (main-d'œuvre) | 0.337 | 2477.5 | 834.918 |
| mo094 | h | Ouvrier professionnel II/OP charpentier métal. (main-d'œuvre) | 0.337 | 1587.35 | 534.937 |
| % | % | Frais de chantier des unités d'ouvrage | 2 % | 73265.475 | 1465.310 |
|  |  | Coûts directs |  |  | 74730.785 |

Déchets:
- pose: mt07rel011gb; facteur de déchet 0.0053

## Ressources

**mt07rel011gb** m² Grille électrosoudée antidérapante avec crantage type dents de scie
Données techniques: Coût énergétique 926.780 MJ; Émission de CO2 94.362 kg; Code CED 17 04 05; Masse de l'élément 36.8 kg; Volume 0.017524 m3
Déchets:
- emballage: re170203 Plastique. (composant de déchet); quantité 0.032 kg; Code CED 17 02 03; Masse de l'élément 1 kg; Volume 0.001667 m3
