# Plancher sur poutrelles et panneau structural en bois

- Propriété du fichier: CYPE Ingenieros S.A.
- Format: FIEBDC-3/2016
- Logiciel: Generador de precios de la construcción. CYPE Ingenieros, S.A.
- Date: 23/05/2024
- Zone géographique: République du Congo
- Devise: XAF
- Coûts indirects: 3 %
- Frais généraux: 13 %
- Bénéfice: 6 %
- TVA: 18 %

## G Structure et gros oeuvre

### GP Planchers

#### GPO Bois

**GPO020** m² Plancher sur poutrelles et panneau structural en bois.
Plancher traditionnel avec un entraxe de 90 cm, composé de poutrelles en bois scié de pin, de 70x70 mm de section, avec finition brossée placés par appui sur élément structural; panneau structural de particules de bois pour usage en milieu sec, type P4, selon NF EN 312, de 30 mm d'épaisseur, fixé avec vis à tête fraisée, d'acier au carbone; membrane d'étanchéité bicouche de 5 mm d'épaisseur, constituée d'une membrane supérieure asphaltique phono-absorbant et une membrane inférieure en feutre de polyester, scellée avec ruban autoadhésif, en polyéthylène, avec adhésif acrylique sans dissolvants, armature en polyéthylène et couche de séparation en papier siliconé, de 0,34 mm d'épaisseur et 60 mm de largeur, désolidarisation avec bande périmétrique autoadhésive désolidarisante, en mousse de polyéthylène à cellules fermées, de 4 mm d'épaisseur et de 150 mm de largeur, de couleur grise, et treillis soudé 100x100 mm et Ø 4,0-4,0 mm, en acier Fe E 500, en couche de compression de 4 cm d'épaisseur de béton léger LC35/38 (XC1(F)+ XA1(F); D12; S2; Cl 0,2; D1,4) prêt à l'emploi, et coulage à la benne; étaiement et désétaiement des poutrelles. Comprend connecteurs pour plancher en bois et en béton, le fil de fer à lier, les séparateurs, les éléments d'attache des poutrelles et les chaînages périphériques des étages et des ouvertures.
Inclut: Préparation du périmètre d'appui des poutrelles. Implantation et mise en place à sec des poutrelles. Mise en place des panneaux. Étaiement. Résolution de l'appui sur l'élément structural. Mise en place d'une ossature de barres transversales en bois, assemblées aux croisements des poutrelles. Nivellement. Appui et fixation des panneaux. Mise en place de la membrane d'étanchéité. Mise en place de la bande de désolidarisation. Boulonnage des connecteurs pour plancher en bois et en béton. Mise en place du treillis soudé avec des séparateurs homologués. Coulage et compactage du béton. Réglage et nivellement de la dalle de compression. Séchage du béton. Désétaiement.
Critère pour le métré: Surface mesurée en grandeur nature à partir des faces extérieures des chaînages du périmètre, selon documentation graphique du Projet, en déduisant les ouvertures de surface supérieure à 6 m².
Critère pour le mémoire: On mesurera, en grandeur réelle, à partir des faces extérieures des chaînages périmétrique, la surface réellement exécutée selon les spécifications du Projet, en déduisant les ouvertures de surface supérieure à 6 m². Tous les éléments intégrants du plancher signalés dans les plans et les détails du projet seront considérés comme inclus.

| Code | U | Désignation | Quantité | Prix | Montant |
|---|---|---|---|---|---|
| mt50spa052b | m | Grosse planche en bois de pin, de 20x7,2 cm. (matériau) | 0.04 | 5528.74 | 221.150 |
| mt50spa101 | kg | Clous en acier. (matériau) | 0.045 | 1637.21 | 73.674 |
| mt50spa081a | U | Étai métallique télescopique, allant jusqu'à 3 m de hauteur. (matériau) | 0.013 | 16838.11 | 218.895 |
| mt07mee101dd | m³ | Bois scié de pin pour poutrelles, de jusqu'à 5 m de longueur, de 70x70 mm de section, avec finition brossée. (matériau) | 0.005 | 441582.45 | 2207.912 |
| mt08eff020o | m² | Panneau structural de particules de bois pour usage en milieu sec, type P4, selon NF EN 312, de 2400x900 mm et 30 mm d'épaisseur, à rainure et languette sur ses quatre côtés, Euroclasse D-s2, d0 de réaction au feu, selon NF EN 13501-1, classe E1 en émission de formaldéhyde, selon NF EN 13986. (matériau) | 1.05 | 16036.47 | 16838.294 |
| mt07emr118lb | U | Vis à tête fraisée, de 6 mm de diamètre et 120 mm de longueur, d'acier au carbone, avec traitement superficiel à base de résine époxy, pour les classes de service 1, 2 et 3 selon NF EN 1995-1-1. (matériau) | 9 | 466.82 | 4201.380 |
| mt15pdr030a | m² | Membrane d'étanchéité bicouche de 5 mm d'épaisseur, constituée d'une membrane supérieure asphaltique phono-absorbant et une membrane inférieure en feutre de polyester. (matériau) | 1.05 | 16543.31 | 17370.476 |
| mt15pdr050c | m | Ruban autoadhésif, en polyéthylène, avec adhésif acrylique sans dissolvants, armature en polyéthylène et couche de séparation en papier siliconé, de 0,34 mm d'épaisseur et 60 mm de largeur, intervalle de température de travail de -40 à 80°C, pour le scellement des rencontres entre panneaux et pour la fixation et le scellement de membranes d'étanchéité et pour le contrôle du flux de vapeur, fournie en rouleaux de 25 m de longueur. (matériau) | 0.5 | 1310.2 | 655.100 |
| mt16pdr030a | m | Bande périmétrique autoadhésive désolidarisante, en mousse de polyéthylène à cellules fermées, de 4 mm d'épaisseur et de 150 mm de largeur, de couleur grise. (matériau) | 1 | 2272.11 | 2272.110 |
| mt07emr200a | U | Vis d'acier galvanisé qualité 6.8 selon NF EN ISO 898-1, type M-7,5, de tête hexagonale et filetage métrique total selon DIN 931 et NF EN ISO 4014, de 7,5 mm de diamètre et 155 mm de longueur, avec anneau de fin de course, pour son utilisation comme connecteurs dans les planchers en bois et en béton. (matériau) | 6.1 | 1876.61 | 11447.321 |
| mt07aco020m | U | Séparateur homologué pour treillis soudé. (matériau) | 2 | 70.65 | 141.300 |
| mt07ame100bca | m² | Treillis soudé 100x100 mm, fils porteurs de 4 mm de diamètre et fils de répartition de 4 mm de diamètre, en acier Fe E 500. (matériau) | 1.1 | 1486.58 | 1635.238 |
| mt08var050 | kg | Fil de fer galvanisé pour attacher, de 1,30 mm de diamètre. (matériau) | 0.017 | 1085.28 | 18.450 |
| mt10hes070fOfe | m³ | Béton léger LC35/38 (XC1(F) + XA1(F); D12; S2; Cl 0,2; D1,4), prêt à l'emploi, selon NF EN 206. (matériau) | 0.042 | 175886.83 | 7387.247 |
| mo048 | h | Compagnon professionnel III/CP2 charpentier bois. (main-d'œuvre) | 0.69 | 2477.5 | 1709.475 |
| mo095 | h | Ouvrier professionnel II/OP charpentier bois. (main-d'œuvre) | 0.226 | 1587.35 | 358.741 |
| mo044 | h | Compagnon professionnel III/CP2 coffreur. (main-d'œuvre) | 0.117 | 2477.5 | 289.868 |
| mo091 | h | Ouvrier professionnel II/OP coffreur. (main-d'œuvre) | 0.117 | 1587.35 | 185.720 |
| mo043 | h | Compagnon professionnel III/CP2 ferrailleur. (main-d'œuvre) | 0.026 | 2477.5 | 64.415 |
| mo090 | h | Ouvrier professionnel II/OP ferrailleur. (main-d'œuvre) | 0.026 | 1587.35 | 41.271 |
| mo045 | h | Compagnon professionnel III/CP2 bétonneur. (main-d'œuvre) | 0.009 | 2477.5 | 22.298 |
| mo092 | h | Ouvrier professionnel II/OP bétonneur. (main-d'œuvre) | 0.039 | 1587.35 | 61.907 |
| % | % | Frais de chantier des unités d'ouvrage | 2 % | 67422.242 | 1348.445 |
|  |  | Coûts directs |  |  | 68770.687 |

Déchets:
- pose: mt50spa052b Grosse planche en bois de pin, de 20x7,2 cm; facteur de déchet 1
- pose: mt50spa101 Clous en acier; facteur de déchet 0.0045
- pose: mt50spa081a Étai métallique télescopique, allant jusqu'à 3 m de hauteur; facteur de déchet 1
- pose: mt07mee101dd Bois scié de pin pour poutrelles, de jusqu'à 5 m de longueur, de 70x70 mm de section, avec finition brossée; facteur de déchet 0.0015
- pose: mt08eff020o; facteur de déchet 0.0063
- pose: mt07emr118lb; facteur de déchet 0.00328571
- pose: mt15pdr030a; facteur de déchet 0.03
- pose: mt15pdr050c; facteur de déchet 0.044
- pose: mt16pdr030a; facteur de déchet 0.0598
- pose: mt07ame100bca; facteur de déchet 0.0232939
- pose: mt08var050 Fil de fer galvanisé pour attacher, de 1,30 mm de diamètre; facteur de déchet 0.0038

## Ressources

**mt50spa052b** m Grosse planche en bois de pin, de 20x7,2 cm
Données techniques: Coût énergétique 1124.755 MJ; Émission de CO2 -15.401 kg; Code CED 17 02 01; Masse de l'élément 8.28 kg; Volume 0.007527 m3

**mt50spa101** kg Clous en acier
Données techniques: Coût énergétique 9.830 MJ; Émission de CO2 0.510 kg; Code CED 17 04 05; Masse de l'élément 1 kg; Volume 0.000476 m3

**mt50spa081a** U Étai métallique télescopique, allant jusqu'à 3 m de hauteur
Données techniques: Coût énergétique 97.317 MJ; Émission de CO2 5.049 kg; Code CED 17 04 05; Masse de l'élément 9.9 kg; Volume 0.004714 m3

**mt07mee101dd** m³ Bois scié de pin pour poutrelles, de jusqu'à 5 m de longueur, de 70x70 mm de section, avec finition brossée
Données techniques: Coût énergétique 17005.075 MJ; Émission de CO2 -501.408 kg; Code CED 17 02 01; Masse de l'élément 380 kg; Volume 0.345455 m3
Déchets:
- emballage: re170203 Plastique. (composant de déchet); quantité 0.04 kg; Code CED 17 02 03; Masse de l'élément 1 kg; Volume 0.001667 m3

**mt08eff020o** m² Panneau structural de particules de bois pour usage en milieu sec
Données techniques: Coût énergétique 645.429 MJ; Émission de CO2 8.354 kg; Code CED 17 02 01; Masse de l'élément 19.5 kg; Volume 0.017727 m3
Déchets:
- emballage: re170203 Plastique; quantité 0.034 kg

**mt07emr118lb** U Vis à tête fraisée
Données techniques: Coût énergétique 0.174 MJ; Émission de CO2 0.010 kg; Code CED 17 04 05; Masse de l'élément 0.014 kg; Volume 0.000007 m3
Déchets:
- emballage: re150101 Emballages en papier et en carton. (composant de déchet); quantité 0.001 kg; Code CED 15 01 01; Masse de l'élément 1 kg; Volume 0.001333 m3

**mt15pdr030a** m² Membrane d'étanchéité bicouche de 5 mm d'épaisseur
Données techniques: Coût énergétique 85.377 MJ; Émission de CO2 2.591 kg; Code CED 17 06 04; Masse de l'élément 1.5 kg; Volume 0.0025 m3
Déchets:
- emballage: re170203 Plastique; quantité 0.034 kg

**mt15pdr050c** m Ruban autoadhésif
Données techniques: Coût énergétique 8.037 MJ; Émission de CO2 0.018 kg; Code CED 17 02 03; Masse de l'élément 0.019 kg; Volume 0.000032 m3
Déchets:
- emballage: re170201 Bois. (composant de déchet); quantité 0.04 kg; Code CED 17 02 01; Masse de l'élément 1 kg; Volume 0.000909 m3

**mt16pdr030a** m Bande périmétrique autoadhésive désolidarisante
Données techniques: Coût énergétique 2.167 MJ; Émission de CO2 0.078 kg; Code CED 17 06 04; Masse de l'élément 0.015 kg; Volume 0.000025 m3
Déchets:
- emballage: re170203 Plastique; quantité 0.001 kg

**mt07emr200a** U Vis d'acier galvanisé qualité 6.8 selon NF EN ISO 898-1
Données techniques: Coût énergétique 0.826 MJ; Émission de CO2 0.081 kg; Code CED 17 04 05; Masse de l'élément 0.029 kg; Volume 0.000014 m3
Déchets:
- emballage: re150101 Emballages en papier et en carton; quantité 0.002 kg
- emballage: re170203 Plastique; quantité 0.001 kg

**mt07aco020m** U Séparateur homologué pour treillis soudé
Données techniques: Coût énergétique 1.105 MJ; Émission de CO2 0.114 kg
Déchets:
- emballage: re150101 Emballages en papier et en carton; quantité 0.072 kg

**mt07ame100bca** m² Treillis soudé 100x100 mm
Données techniques: Coût énergétique 17.930 MJ; Émission de CO2 0.930 kg; Code CED 17 04 05; Masse de l'élément 1.824 kg; Volume 0.000869 m3

**mt08var050** kg Fil de fer galvanisé pour attacher, de 1,30 mm de diamètre
Données techniques: Coût énergétique 25.100 MJ; Émission de CO2 2.560 kg; Code CED 17 04 05; Masse de l'élément 1 kg; Volume 0.000476 m3

**mt10hes070fOfe** m³ Béton léger LC35/38 (XC1(F) + XA1(F); D12; S2; Cl 0,2; D1,4), prêt à l'emploi, selon NF EN 206
Données techniques: Coût énergétique 1248.000 MJ; Émission de CO2 143.000 kg; Code CED 17 01 01; Masse de l'élément 1300 kg; Volume 0.866667 m3
