# Tuyauterie pour installation commune de gaz

- Propriété du fichier: CYPE Ingenieros S.A.
- Format: FIEBDC-3/2016
- Logiciel: Generador de precios de la construcción. CYPE Ingenieros, S.A.
- Date: 15/06/2024
- Zone géographique: République du Congo
- Devise: XAF
- Coûts indirects: 3 %
- Frais généraux: 13 %
- Bénéfice: 6 %
- TVA: 18 %

## T Équipements techniques

### TG Installations de gaz

#### TGO Conduites

**TGO010** m Tuyauterie pour installation commune de gaz.
Tuyauterie avec gaine plastique, pour installation commune de gaz, placée superficiellement et fixée à la surface support, formée de tube en acier noir, avec soudure longitudinale par résistance électrique, série M, de 3" DN 80 mm de diamètre et 4 mm d'épaisseur; terminée avec couche d'impression antioxydante d'au moins 50 microns d'épaisseur. Comprend le matériau auxiliaire pour le montage et la fixation à l'ouvrage, la pâte de remplissage, les accessoires et les pièces spéciales placées via soudure électrique.
Inclut: Implantation et tracé. Grattage et nettoyage des oxydes. Application d'apprêt antioxydant. Mise en place de la gaine. Mise en place des tubes. Montage, connexion et contrôle de son bon fonctionnement.
Critère pour le métré: Longueur mesurée selon documentation graphique du Projet.
Critère pour le mémoire: On mesurera la longueur réellement exécutée selon les spécifications du Projet.

| Code | U | Désignation | Quantité | Prix | Montant |
|---|---|---|---|---|---|
| mt08tan010ie | m | Tube en acier noir, avec soudure longitudinale par résistance électrique, série M, de 3" DN 80 mm de diamètre et 4 mm d'épaisseur, selon NF EN 10255, avec le prix augmenté de 20% pour cause d'accessoires et pièces spéciales. (matériau) | 1 | 16366.04 | 16366.040 |
| mt27pfi030 | kg | Apprêt antioxydant avec du polyuréthane. (matériau) | 0.035 | 7993.18 | 279.761 |
| mt35aia080fe | m | Tube rigide, fourni en barre, de polyéthylène à double paroi (intérieure lisse et extérieure annelée), de couleur orange, de 90 mm de diamètre nominal, pour canalisation enterrée, résistance à la compression 250 N, avec degré de protection IP549 selon NF EN 60529. Selon NF EN 61386-1, NF EN 61386-22 et NF EN 50086-2-4. Comprend les colliers, les éléments de fixation et les accessoires (courbes, manchons, tés, coudes et courbes flexibles). (matériau) | 1 | 3839.37 | 3839.370 |
| mt27tec020 | kg | Pâte hydrofuge. (matériau) | 0.04 | 512.93 | 20.517 |
| mo010 | h | Compagnon professionnel III/CP2 installateur de gaz. (main-d'œuvre) | 0.546 | 2446.3 | 1335.680 |
| mo109 | h | Ouvrier professionnel II/OP installateur de gaz. (main-d'œuvre) | 0.546 | 1523.45 | 831.804 |
| % | % | Frais de chantier des unités d'ouvrage | 2 % | 22673.172 | 453.463 |
|  |  | Coûts directs |  |  | 23126.635 |

Déchets:
- pose: mt08tan010ie; facteur de déchet 0.0329151
- pose: mt27pfi030 Apprêt antioxydant avec du polyuréthane; facteur de déchet 0.03
- pose: mt35aia080fe; facteur de déchet 0.0275
- pose: mt27tec020 Pâte hydrofuge; facteur de déchet 0.0525

## Ressources

**mt08tan010ie** m Tube en acier noir
Données techniques: Coût énergétique 83.987 MJ; Émission de CO2 4.257 kg; Code CED 17 04 05; Masse de l'élément 8.36 kg; Volume 0.003981 m3
Déchets:
- emballage: re170201 Bois. (composant de déchet); quantité 0.011 kg; Code CED 17 02 01; Masse de l'élément 1 kg; Volume 0.000909 m3
- emballage: re170203 Plastique. (composant de déchet); quantité 0.003 kg; Code CED 17 02 03; Masse de l'élément 1 kg; Volume 0.001667 m3

**mt27pfi030** kg Apprêt antioxydant avec du polyuréthane
Données techniques: Coût énergétique 144.471 MJ; Émission de CO2 7.014 kg; Code CED 17 09 04; Masse de l'élément 1 kg; Volume 0.000667 m3
Déchets:
- emballage: re170203 Plastique; quantité 0.003 kg

**mt35aia080fe** m Tube rigide, fourni en barre
Données techniques: Coût énergétique 120.131 MJ; Émission de CO2 5.964 kg; Code CED 17 02 03; Masse de l'élément 1.24 kg; Volume 0.002067 m3

**mt27tec020** kg Pâte hydrofuge
Données techniques: Coût énergétique 0.218 MJ; Émission de CO2 0.011 kg; Code CED 17 09 04; Masse de l'élément 1 kg; Volume 0.000667 m3
Déchets:
- emballage: re170203 Plastique; quantité 0.002 kg
