# Tuyauterie pour conduite montante individuelle de gaz

- Propriété du fichier: CYPE Ingenieros S.A.
- Format: FIEBDC-3/2016
- Logiciel: Generador de precios de la construcción. CYPE Ingenieros, S.A.
- Date: 15/06/2024
- Zone géographique: République du Congo
- Devise: XAF
- Coûts indirects: 3 %
- Frais généraux: 13 %
- Bénéfice: 6 %
- TVA: 18 %

## T Équipements techniques

### TG Installations de gaz

#### TGO Conduites

**TGO020** m Tuyauterie pour conduite montante individuelle de gaz.
Tuyauterie, pour conduite montante individuelle de gaz, placée superficiellement et fixée à la surface support, formée de tube d'acier inoxydable avec soudure, de 12 mm de diamètre et 0,6 mm d'épaisseur (12x0,6). Comprend matériau auxiliaire pour le montage et la fixation à l'ouvrage, les accessoires et les pièces spéciales placées via soudure forte par capillarité.
Inclut: Implantation et tracé. Mise en place des tubes. Montage, connexion et contrôle de son bon fonctionnement.
Critère pour le métré: Longueur mesurée selon documentation graphique du Projet.
Critère pour le mémoire: On mesurera la longueur réellement exécutée selon les spécifications du Projet.

| Code | U | Désignation | Quantité | Prix | Montant |
|---|---|---|---|---|---|
| mt08tai400a | U | Matériau auxiliaire pour montage et fixation à l'ouvrage des tuyaux d'acier inoxydable avec soudure, de 12 mm de diamètre. (matériau) | 1 | 65.12 | 65.120 |
| mt08tai010ad | m | Tube d'acier inoxydable avec soudure, de 12 mm de diamètre et 0,6 mm d'épaisseur (12x0,6), selon NF EN 10208-1, avec le prix augmenté de 15% pour cause d'accessoires et pièces spéciales. (matériau) | 1 | 1497.69 | 1497.690 |
| mo010 | h | Compagnon professionnel III/CP2 installateur de gaz. (main-d'œuvre) | 0.174 | 2446.3 | 425.656 |
| mo109 | h | Ouvrier professionnel II/OP installateur de gaz. (main-d'œuvre) | 0.174 | 1523.45 | 265.080 |
| % | % | Frais de chantier des unités d'ouvrage | 2 % | 2253.546 | 45.071 |
|  |  | Coûts directs |  |  | 2298.617 |

Déchets:
- pose: mt08tai010ad; facteur de déchet 0.035

## Ressources

**mt08tai010ad** m Tube d'acier inoxydable avec soudure
Données techniques: Coût énergétique 10.309 MJ; Émission de CO2 1.247 kg; Code CED 17 04 05; Masse de l'élément 0.179 kg; Volume 0.000085 m3
Déchets:
- emballage: re170201 Bois. (composant de déchet); quantité 0.011 kg; Code CED 17 02 01; Masse de l'élément 1 kg; Volume 0.000909 m3
- emballage: re170203 Plastique. (composant de déchet); quantité 0.003 kg; Code CED 17 02 03; Masse de l'élément 1 kg; Volume 0.001667 m3
