# Tuyauterie pour conduite montante individuelle de gaz

- Propriété du fichier: CYPE Ingenieros S.A.
- Format: FIEBDC-3/2016
- Logiciel: Generador de precios de la construcción. CYPE Ingenieros, S.A.
- Date: 15/06/2024
- Zone géographique: République du Congo
- Devise: XAF
- Coûts indirects: 3 %
- Frais généraux: 13 %
- Bénéfice: 6 %
- TVA: 18 %

## T Équipements techniques

### TG Installations de gaz

#### TGO Conduites

**TGO020** m Tuyauterie pour conduite montante individuelle de gaz.
Tuyauterie avec gaine métallique, pour conduite montante individuelle de gaz, placée superficiellement et fixée à la surface support, formée de tube en cuivre étiré à froid sans soudure, diamètre D=25,6/28 mm et 1,2 mm d'épaisseur. Comprend matériau auxiliaire pour le montage et la fixation à l'ouvrage, la pâte de remplissage, les accessoires et les pièces spéciales placées via soudure forte par capillarité.
Inclut: Implantation et tracé. Mise en place de la gaine. Mise en place des tubes. Montage, connexion et contrôle de son bon fonctionnement.
Critère pour le métré: Longueur mesurée selon documentation graphique du Projet.
Critère pour le mémoire: On mesurera la longueur réellement exécutée selon les spécifications du Projet.

| Code | U | Désignation | Quantité | Prix | Montant |
|---|---|---|---|---|---|
| mt43tco010ed | m | Tube en cuivre étiré à froid sans soudure, diamètre D=25,6/28 mm et 1,2 mm d'épaisseur, selon NF EN 1057, avec le prix augmenté de 15% pour cause d'accessoires et pièces spéciales. (matériau) | 1 | 5471.37 | 5471.370 |
| mt43www020c | m | Tube métallique de 40 mm de diamètre et 1,5 mm d'épaisseur, y compris colliers, éléments de fixation et accessoires (courbes, manchons, tés et coudes). (matériau) | 1 | 2821.83 | 2821.830 |
| mt27tec020 | kg | Pâte hydrofuge. (matériau) | 0.04 | 512.93 | 20.517 |
| mo010 | h | Compagnon professionnel III/CP2 installateur de gaz. (main-d'œuvre) | 0.418 | 2446.3 | 1022.553 |
| mo109 | h | Ouvrier professionnel II/OP installateur de gaz. (main-d'œuvre) | 0.418 | 1523.45 | 636.802 |
| % | % | Frais de chantier des unités d'ouvrage | 2 % | 9973.072 | 199.461 |
|  |  | Coûts directs |  |  | 10172.533 |

Déchets:
- pose: mt43tco010ed; facteur de déchet 0.042073
- pose: mt43www020c; facteur de déchet 0.035
- pose: mt27tec020 Pâte hydrofuge; facteur de déchet 0.0525

## Ressources

**mt43tco010ed** m Tube en cuivre étiré à froid sans soudure
Données techniques: Coût énergétique 40.915 MJ; Émission de CO2 0.788 kg; Code CED 17 04 01; Masse de l'élément 1.11 kg; Volume 0.00074 m3

**mt43www020c** m Tube métallique de 40 mm de diamètre et 1,5 mm d'épaisseur
Données techniques: Coût énergétique 16.235 MJ; Émission de CO2 0.744 kg; Code CED 17 04 05; Masse de l'élément 1.47 kg; Volume 0.0007 m3
Déchets:
- emballage: re170201 Bois. (composant de déchet); quantité 0.011 kg; Code CED 17 02 01; Masse de l'élément 1 kg; Volume 0.000909 m3
- emballage: re170203 Plastique. (composant de déchet); quantité 0.003 kg; Code CED 17 02 03; Masse de l'élément 1 kg; Volume 0.001667 m3

**mt27tec020** kg Pâte hydrofuge
Données techniques: Coût énergétique 0.218 MJ; Émission de CO2 0.011 kg; Code CED 17 09 04; Masse de l'élément 1 kg; Volume 0.000667 m3
Déchets:
- emballage: re170203 Plastique; quantité 0.002 kg
