# Démontage d'un réseau de distribution intérieure

- Propriété du fichier: CYPE Ingenieros S.A.
- Format: FIEBDC-3/2016
- Logiciel: Generador de precios de la construcción. CYPE Ingenieros, S.A.
- Date: 15/06/2024
- Zone géographique: République du Congo
- Devise: XAF
- Coûts indirects: 3 %
- Frais généraux: 13 %
- Bénéfice: 6 %
- TVA: 18 %

## T Équipements techniques

### TL Installations électriques

#### TLD Dépose

**TLD080** U Démontage d'un réseau de distribution intérieure.
Démontage d'un réseau d'installation électrique intérieure sous tube protecteur, en logement individuel de 90 m² de surface construite; avec des moyens manuels, et chargement manuel dans le camion ou la benne.
Critère d'évaluation économique: Le prix comprend le démontage du tableau électrique, du câblage, de l'appareillage électrique, des cadres et des accessoires en saillie.
Inclut: Démontage de l'élément. Retrait et stockage du matériau démonté. Nettoyage des restes d'ouvrage. Chargement manuel du matériau démonté et des restes d'ouvrage dans le camion ou la benne.
Critère pour le métré: Nombre d'unités prévues, selon documentation graphique du Projet.
Critère pour le mémoire: On mesurera le nombre d'unités réellement démontées selon les spécifications du Projet.

| Code | U | Désignation | Quantité | Prix | Montant |
|---|---|---|---|---|---|
| mo102 | h | Ouvrier professionnel II/OP électricien. (main-d'œuvre) | 3.147 | 1523.45 | 4794.297 |
| mo113 | h | Ouvrier d'exécution I/OE1 construction. (main-d'œuvre) | 6.294 | 1468.69 | 9243.935 |
| % | % | Frais de chantier des unités d'ouvrage | 2 % | 14038.232 | 280.765 |
|  |  | Coûts directs |  |  | 14318.997 |

Déchets:
- démolition: ruo170203 Plastique. (composant de déchet); quantité 33.297 kg; Code CED 17 02 03; Masse de l'élément 1 kg; Volume 0.001667 m3
- démolition: ruo170407 Métaux mélangés. (composant de déchet); quantité 3.234 kg; Code CED 17 04 07; Masse de l'élément 1 kg; Volume 0.000667 m3
- démolition: ruo170411 Câbles distincts de ceux spécifiés dans le code 17 04 10. (composant de déchet); quantité 24.651 kg; Code CED 17 04 11; Masse de l'élément 1 kg; Volume 0.000667 m3
