# Bouton-poussoir encastré

- Propriété du fichier: CYPE Ingenieros S.A.
- Format: FIEBDC-3/2016
- Logiciel: Generador de precios de la construcción. CYPE Ingenieros, S.A.
- Date: 23/05/2024
- Zone géographique: République du Congo
- Devise: XAF
- Coûts indirects: 3 %
- Frais généraux: 13 %
- Bénéfice: 6 %
- TVA: 18 %

## T Équipements techniques

### TL Installations électriques

#### TLL Appareillage

**TLL130** U Bouton-poussoir encastré.
Bouton-poussoir, gamme basique, intensité assignée 10 AX, tension assignée 250 V, avec un contact NO, avec touche simple, de couleur blanche. Installation encastrée.
Critère d'évaluation économique: Le prix ne comprend ni la boîte d'encastrement pour appareillage ni la plaque de finition.
Inclut: Montage, connexion et contrôle de son bon fonctionnement.
Critère pour le métré: Nombre d'unités prévues, selon documentation graphique du Projet.
Critère pour le mémoire: On mesurera le nombre d'unités réellement exécutées selon les spécifications du Projet.

| Code | U | Désignation | Quantité | Prix | Montant |
|---|---|---|---|---|---|
| mt33gbg400a | U | Bouton-poussoir à encastrer, gamme basique, intensité assignée 10 AX, tension assignée 250 V, avec un contact NO, selon EN 60669. (matériau) | 1 | 2736.49 | 2736.490 |
| mt33gbg405a | U | Touche simple, pour bouton-poussoir, gamme basique, de couleur blanche. (matériau) | 1 | 1442.88 | 1442.880 |
| mo003 | h | Compagnon professionnel III/CP2 électricien. (main-d'œuvre) | 0.174 | 2446.3 | 425.656 |
| % | % | Frais de chantier des unités d'ouvrage | 2 % | 4605.026 | 92.101 |
|  |  | Coûts directs |  |  | 4697.127 |
