# Tuyauterie pour installation en intérieur, placée superficiellement

- Propriété du fichier: CYPE Ingenieros S.A.
- Format: FIEBDC-3/2016
- Logiciel: Generador de precios de la construcción. CYPE Ingenieros, S.A.
- Date: 23/05/2024
- Zone géographique: République du Congo
- Devise: XAF
- Coûts indirects: 3 %
- Frais généraux: 13 %
- Bénéfice: 6 %
- TVA: 18 %

## T Équipements techniques

### TP Installations de distribution de l'eau

#### TPI Installation intérieure

**TPI010** m Tuyauterie pour installation en intérieur, placée superficiellement.
Tuyauterie pour installation intérieure, placée superficiellement et fixée à la surface support, constituée de tube en polyéthylène réticulé (PE-Xa), série 5, de 90 mm de diamètre extérieur, PN=6 atm et 8,2 mm d'épaisseur, fourni en barres. Comprend le matériau auxiliaire pour le montage et la fixation à l'ouvrage, les accessoires et les pièces spéciales.
Inclut: Implantation. Mise en place et fixation d'un tube et des accessoires.
Critère pour le métré: Longueur mesurée selon documentation graphique du Projet.
Critère pour le mémoire: On mesurera la longueur réellement exécutée selon les spécifications du Projet.

| Code | U | Désignation | Quantité | Prix | Montant |
|---|---|---|---|---|---|
| mt37tpu399i | U | Matériau auxiliaire pour montage et fixation à l'ouvrage des tuyaux en polyéthylène réticulé (PE-Xa), série 5, de 90 mm de diamètre extérieur, fourni en barres. (matériau) | 1 | 3364.1 | 3364.100 |
| mt37tpu009ic | m | Tube en polyéthylène réticulé (PE-Xa), série 5, de 90 mm de diamètre extérieur, PN=6 atm et 8,2 mm d'épaisseur, fourni en barres, selon NF EN ISO 15875-2, avec le prix augmenté de 10% pour cause d'accessoires et pièces spéciales. (matériau) | 1 | 74010.22 | 74010.220 |
| mo008 | h | Compagnon professionnel III/CP2 plombier. (main-d'œuvre) | 0.128 | 2446.3 | 313.126 |
| mo107 | h | Ouvrier professionnel II/OP plombier. (main-d'œuvre) | 0.128 | 1523.45 | 195.002 |
| % | % | Frais de chantier des unités d'ouvrage | 2 % | 77882.448 | 1557.649 |
|  |  | Coûts directs |  |  | 79440.097 |

Déchets:
- pose: mt37tpu009ic; facteur de déchet 0.0165

## Ressources

**mt37tpu009ic** m Tube en polyéthylène réticulé (PE-Xa)
Données techniques: Coût énergétique 193.954 MJ; Émission de CO2 9.630 kg; Code CED 17 02 03; Masse de l'élément 2.002 kg; Volume 0.003337 m3
