# Vanne de passage

- Propriété du fichier: CYPE Ingenieros S.A.
- Format: FIEBDC-3/2016
- Logiciel: Generador de precios de la construcción. CYPE Ingenieros, S.A.
- Date: 07/06/2024
- Zone géographique: République du Congo
- Devise: XAF
- Coûts indirects: 3 %
- Frais généraux: 13 %
- Bénéfice: 6 %
- TVA: 18 %

## T Équipements techniques

### TP Installations de distribution de l'eau

#### TPI Installation intérieure

**TPI030** U Vanne de passage.
Vanne à soupape en polypropylène random copolymère (PP-R), de 20 mm de diamètre.
Inclut: Implantation. Connexion de la vanne aux tubes. Contrôle de son bon fonctionnement.
Critère pour le métré: Nombre d'unités prévues, selon documentation graphique du Projet.
Critère pour le mémoire: On mesurera le nombre d'unités réellement exécutées selon les spécifications du Projet.

| Code | U | Désignation | Quantité | Prix | Montant |
|---|---|---|---|---|---|
| mt37avg102aa | U | Vanne à soupape en polypropylène random copolymère (PP-R), de 20 mm de diamètre. (matériau) | 1 | 25221.21 | 25221.210 |
| mt37www010 | U | Produits complémentaires pour installations de plomberie. (matériau) | 1 | 1224.41 | 1224.410 |
| mo008 | h | Compagnon professionnel III/CP2 plombier. (main-d'œuvre) | 0.164 | 2446.3 | 401.193 |
| mo107 | h | Ouvrier professionnel II/OP plombier. (main-d'œuvre) | 0.164 | 1523.45 | 249.846 |
| % | % | Frais de chantier des unités d'ouvrage | 2 % | 27096.659 | 541.933 |
|  |  | Coûts directs |  |  | 27638.592 |

Déchets:
- pose: mt37avg102aa Vanne à soupape en polypropylène random copolymère (PP-R), de 20 mm de diamètre; facteur de déchet 0.024472

## Ressources

**mt37avg102aa** U Vanne à soupape en polypropylène random copolymère (PP-R), de 20 mm de diamètre
Données techniques: Coût énergétique 12.130 MJ; Émission de CO2 0.633 kg; Code CED 17 02 03; Masse de l'élément 0.125 kg; Volume 0.000208 m3
Déchets:
- emballage: re150101 Emballages en papier et en carton. (composant de déchet); quantité 0.037 kg; Code CED 15 01 01; Masse de l'élément 1 kg; Volume 0.001333 m3
