# Vanne de passage

- Propriété du fichier: CYPE Ingenieros S.A.
- Format: FIEBDC-3/2016
- Logiciel: Generador de precios de la construcción. CYPE Ingenieros, S.A.
- Date: 07/06/2024
- Zone géographique: République du Congo
- Devise: XAF
- Coûts indirects: 3 %
- Frais généraux: 13 %
- Bénéfice: 6 %
- TVA: 18 %

## T Équipements techniques

### TP Installations de distribution de l'eau

#### TPI Installation intérieure

**TPI030** U Vanne de passage.
Vanne à sphère en acier inoxydable classe 1.4401 selon NF EN 10088-1 (AISI 304), de deux pièces, à visser, de 1/2", avec commande à levier, PN=40 bar et température de service à partir -25°C (en excluant la congélation) jusqu'à 180°C.
Inclut: Implantation. Connexion de la vanne aux tubes. Contrôle de son bon fonctionnement.
Critère pour le métré: Nombre d'unités prévues, selon documentation graphique du Projet.
Critère pour le mémoire: On mesurera le nombre d'unités réellement exécutées selon les spécifications du Projet.

| Code | U | Désignation | Quantité | Prix | Montant |
|---|---|---|---|---|---|
| mt37sve100a | U | Vanne à sphère, à visser, de 1/2", PN=40 bar et température de service à partir -25°C (en excluant la congélation) jusqu'à 180°C, constituée de corps en acier inoxydable classe 1.4401 selon NF EN 10088-1 (AISI 304), de deux pièces, commande à levier en acier inoxydable AISI 304 avec système de blocage, sièges de l'obturateur et système d'écrou de presse en PTFE qui permet le resserrage, selon NF EN 13828. (matériau) | 1 | 10689.11 | 10689.110 |
| mt37www010 | U | Produits complémentaires pour installations de plomberie. (matériau) | 1 | 1224.41 | 1224.410 |
| mo008 | h | Compagnon professionnel III/CP2 plombier. (main-d'œuvre) | 0.116 | 2446.3 | 283.771 |
| mo107 | h | Ouvrier professionnel II/OP plombier. (main-d'œuvre) | 0.116 | 1523.45 | 176.720 |
| % | % | Frais de chantier des unités d'ouvrage | 2 % | 12374.011 | 247.480 |
|  |  | Coûts directs |  |  | 12621.491 |
