# Collecteur suspendu

- Propriété du fichier: CYPE Ingenieros S.A.
- Format: FIEBDC-3/2016
- Logiciel: Generador de precios de la construcción. CYPE Ingenieros, S.A.
- Date: 15/06/2024
- Zone géographique: République du Congo
- Devise: XAF
- Coûts indirects: 3 %
- Frais généraux: 13 %
- Bénéfice: 6 %
- TVA: 18 %

## T Équipements techniques

### TQ Installations d'évacuation des eaux usées

#### TQO Collecteurs suspendus

**TQO030** m Collecteur suspendu.
Collecteur suspendu insonorisé de réseau horizontal, constitué de tube de polypropylène, de 250 mm de diamètre et 7,7 mm d'épaisseur, assemblage à pression avec joint élastique, avec une pente minimum de 1,00% pour l'évacuation des eaux résiduelles (à basse et haute température) et 0,50% pour l'évacuation des eaux pluviales à l'intérieur de la structure des bâtiments. Comprend, le matériau auxiliaire pour le montage et la fixation à l'ouvrage, les accessoires et les pièces spéciales.
Inclut: Implantation du parcours du collecteur et de la situation des éléments de fixation. Présentation à sec des tubes. Fixation des produits complémentaires pour le montage et la fixation à l'ouvrage. Montage, connexion et contrôle de son bon fonctionnement.
Critère pour le métré: Longueur mesurée en projection horizontale, selon documentation graphique du Projet.
Critère pour le mémoire: On mesurera, en projection horizontale, la longueur réellement exécutée selon les spécifications du Projet.

| Code | U | Désignation | Quantité | Prix | Montant |
|---|---|---|---|---|---|
| mt36tip410j | U | Matériau auxiliaire pour montage et fixation à l'ouvrage des tuyaux en polypropylène avec niveau d'insonorisation moyen, de 250 mm de diamètre. (matériau) | 1 | 4258.24 | 4258.240 |
| mt36tip110jk | m | Tube en polypropylène avec niveau d'insonorisation moyen, de 250 mm de diamètre et 7,7 mm d'épaisseur, couleur bleue, avec extrémité évasée et joint élastique, selon NF EN 1451-1, avec le prix augmenté de 50% pour cause d'accessoires et pièces spéciales. (matériau) | 1.05 | 127747.07 | 134134.424 |
| mo008 | h | Compagnon professionnel III/CP2 plombier. (main-d'œuvre) | 0.435 | 2446.3 | 1064.141 |
| mo107 | h | Ouvrier professionnel II/OP plombier. (main-d'œuvre) | 0.218 | 1523.45 | 332.112 |
| % | % | Frais de chantier des unités d'ouvrage | 2 % | 139788.917 | 2795.778 |
|  |  | Coûts directs |  |  | 142584.695 |

Déchets:
- pose: mt36tip110jk; facteur de déchet 0.0165

## Ressources

**mt36tip110jk** m Tube en polypropylène avec niveau d'insonorisation moyen
Données techniques: Coût énergétique 594.752 MJ; Émission de CO2 18.624 kg; Code CED 17 02 03; Masse de l'élément 6.4 kg; Volume 0.010667 m3
