# Collecteur suspendu

- Propriété du fichier: CYPE Ingenieros S.A.
- Format: FIEBDC-3/2016
- Logiciel: Generador de precios de la construcción. CYPE Ingenieros, S.A.
- Date: 15/06/2024
- Zone géographique: République du Congo
- Devise: XAF
- Coûts indirects: 3 %
- Frais généraux: 13 %
- Bénéfice: 6 %
- TVA: 18 %

## T Équipements techniques

### TQ Installations d'évacuation des eaux usées

#### TQO Collecteurs suspendus

**TQO030** m Collecteur suspendu.
Collecteur suspendu insonorisé et avec résistance au feu de réseau horizontal, constitué de tube de PVC, multicouche, de 63 mm de diamètre et 3 mm d'épaisseur, union à pression avec joint élastique, avec une pente minimum de 1,00% pour l'évacuation des eaux résiduelles (à basse et haute température) et 0,50% pour l'évacuation des eaux pluviales à l'intérieur de la structure des bâtiments. Comprend, le matériau auxiliaire pour le montage et la fixation à l'ouvrage, les accessoires et les pièces spéciales.
Inclut: Implantation du parcours du collecteur et de la situation des éléments de fixation. Présentation à sec des tubes. Fixation des produits complémentaires pour le montage et la fixation à l'ouvrage. Montage, connexion et contrôle de son bon fonctionnement.
Critère pour le métré: Longueur mesurée en projection horizontale, selon documentation graphique du Projet.
Critère pour le mémoire: On mesurera, en projection horizontale, la longueur réellement exécutée selon les spécifications du Projet.

| Code | U | Désignation | Quantité | Prix | Montant |
|---|---|---|---|---|---|
| mt36tiq051d | U | Matériau auxiliaire pour montage et fixation à l'ouvrage des tuyaux multicouche en PVC, insonorisé, de 63 mm de diamètre et 3 m de longueur nominale. (matériau) | 1 | 306.29 | 306.290 |
| mt36tiq050dj | m | Tube multicouche en PVC, selon NF EN 1453-1, insonorisé et résistant au feu (réaction au feu classe B-s1, d0 selon NF EN 13501-1), de 63 mm de diamètre et 3 mm d'épaisseur, 3 m de longueur nominale, avec une extrémité prémanchonnée, union à pression avec joint élastique, avec le prix augmenté de 45% pour cause d'accessoires et pièces spéciales. (matériau) | 1.05 | 8882.28 | 9326.394 |
| mo008 | h | Compagnon professionnel III/CP2 plombier. (main-d'œuvre) | 0.166 | 2446.3 | 406.086 |
| mo107 | h | Ouvrier professionnel II/OP plombier. (main-d'œuvre) | 0.083 | 1523.45 | 126.446 |
| % | % | Frais de chantier des unités d'ouvrage | 2 % | 10165.216 | 203.304 |
|  |  | Coûts directs |  |  | 10368.520 |

Déchets:
- pose: mt36tiq050dj; facteur de déchet 0.074323

## Ressources

**mt36tiq050dj** m Tube multicouche en PVC
Données techniques: Coût énergétique 78.139 MJ; Émission de CO2 1.394 kg; Code CED 17 02 03; Masse de l'élément 1 kg; Volume 0.001667 m3
Déchets:
- emballage: re150101 Emballages en papier et en carton. (composant de déchet); quantité 0.018 kg; Code CED 15 01 01; Masse de l'élément 1 kg; Volume 0.001333 m3
- emballage: re170201 Bois. (composant de déchet); quantité 0.052 kg; Code CED 17 02 01; Masse de l'élément 1 kg; Volume 0.000909 m3
- emballage: re170203 Plastique. (composant de déchet); quantité 0.003 kg; Code CED 17 02 03; Masse de l'élément 1 kg; Volume 0.001667 m3
