# Ventilateur pour toit

- Propriété du fichier: CYPE Ingenieros S.A.
- Format: FIEBDC-3/2016
- Logiciel: Generador de precios de la construcción. CYPE Ingenieros, S.A.
- Date: 15/06/2024
- Zone géographique: République du Congo
- Devise: XAF
- Coûts indirects: 3 %
- Frais généraux: 13 %
- Bénéfice: 6 %
- TVA: 18 %

## T Équipements techniques

### TV Climatisation et ventilation

#### TVA Distribution d'air

**TVA030** U Ventilateur pour toit.
Ventilateur hélicocentrifuge pour toit, avec base et casquette en aluminium avec traitement anticorrosion par cataphorèse, finition avec peinture de polyester, moteur de deux vitesses pour alimentation monophasée à 230 V et 50 Hz de fréquence, avec protection thermique, isolation classe B, degré de protection IP44 et boîte à bornes ignifuge avec condensateur, de 2450 tr/min, puissance absorbée 68 W, débit maximum 470 m³/h, niveau de pression sonore 49,5 dBA, avec maille de protection contre l'entrée de feuilles et d'oiseaux, pour conduit d'extraction de 160 mm de diamètre. Comprend les accessoires et les éléments de fixation.
Inclut: Implantation. Mise en place et fixation du ventilateur. Connexion et contrôle de son bon fonctionnement.
Critère pour le métré: Nombre d'unités prévues, selon documentation graphique du Projet.
Critère pour le mémoire: On mesurera le nombre d'unités réellement exécutées selon les spécifications du Projet.

| Code | U | Désignation | Quantité | Prix | Montant |
|---|---|---|---|---|---|
| mt42svs010c | U | Ventilateur hélicocentrifuge pour toit, avec base et casquette en aluminium avec traitement anticorrosion par cataphorèse, finition avec peinture de polyester, moteur de deux vitesses pour alimentation monophasée à 230 V et 50 Hz de fréquence, avec protection thermique, isolation classe B, degré de protection IP44 et boîte à bornes ignifuge avec condensateur, de 2450 tr/min, puissance absorbée 68 W, débit maximum 470 m³/h, niveau de pression sonore 49,5 dBA, avec maille de protection contre l'entrée de feuilles et d'oiseaux, pour conduit d'extraction de 160 mm de diamètre. (matériau) | 1 | 424938.85 | 424938.850 |
| mt42svs900b | U | Accessoires et éléments de fixation de ventilateur pour toit. (matériau) | 1 | 234008.41 | 234008.410 |
| mo011 | h | Compagnon professionnel III/CP2 monteur. (main-d'œuvre) | 4.644 | 2446.3 | 11360.617 |
| mo080 | h | Ouvrier professionnel II/OP monteur. (main-d'œuvre) | 4.644 | 1526.36 | 7088.416 |
| % | % | Frais de chantier des unités d'ouvrage | 2 % | 677396.293 | 13547.926 |
|  |  | Coûts directs |  |  | 690944.219 |

## Ressources

**mt42svs010c** U Ventilateur hélicocentrifuge pour toit
Données techniques: Coût énergétique 134.191 MJ; Émission de CO2 10.338 kg
Déchets:
- emballage: re150101 Emballages en papier et en carton. (composant de déchet); quantité 1.465 kg; Code CED 15 01 01; Masse de l'élément 1 kg; Volume 0.001333 m3
