# Capteur géothermique horizontal

- Propriété du fichier: CYPE Ingenieros S.A.
- Format: FIEBDC-3/2016
- Logiciel: Generador de precios de la construcción. CYPE Ingenieros, S.A.
- Date: 23/05/2024
- Zone géographique: République du Congo
- Devise: XAF
- Coûts indirects: 3 %
- Frais généraux: 13 %
- Bénéfice: 6 %
- TVA: 18 %

## T Équipements techniques

### TV Climatisation et ventilation

#### TVS Géothermie

**TVS050** m² Capteur géothermique horizontal.
Capteur géothermique horizontal, constitué tube de polyéthylène réticulé (PE-Xa), de 32 mm de diamètre extérieur et 2,9 mm d'épaisseur, SDR11, PN=15 atm, mis en place avec une séparation de 50 cm entre eux. Ne comprend pas l'excavation ni remblai postérieur proprement dit de l'excavation. Comprend les accessoires et les pièces spéciales. Totalement monté, connecté et testé.
Inclut: Suppression des terres lâches du fond de l'excavation. Implantation du parcours des tuyaux, des accessoires et des pièces spéciales. Mise en place de tuyauteries, d'accessoires et de pièces spéciales.
Critère pour le métré: Surface mesurée selon documentation graphique du Projet.
Critère pour le mémoire: On mesurera la surface réellement exécutée selon les spécifications du Projet.

| Code | U | Désignation | Quantité | Prix | Montant |
|---|---|---|---|---|---|
| mt37tpx010ac | m | Tube de polyéthylène réticulé (PE-Xa), de 32 mm de diamètre extérieur et 2,9 mm d'épaisseur, SDR11, PN=15 atm, selon NF EN ISO 15875-2, avec le prix augmenté de 10% pour cause d'accessoires et pièces spéciales. (matériau) | 2 | 6436.03 | 12872.060 |
| mo004 | h | Compagnon professionnel III/CP2 chauffagiste. (main-d'œuvre) | 0.139 | 2446.3 | 340.036 |
| mo103 | h | Ouvrier professionnel II/OP chauffagiste. (main-d'œuvre) | 0.139 | 1523.45 | 211.760 |
| % | % | Frais de chantier des unités d'ouvrage | 2 % | 13423.856 | 268.477 |
|  |  | Coûts directs |  |  | 13692.333 |

Déchets:
- pose: mt37tpx010ac; facteur de déchet 0.0273849

## Ressources

**mt37tpx010ac** m Tube de polyéthylène réticulé (PE-Xa)
Données techniques: Coût énergétique 24.414 MJ; Émission de CO2 1.212 kg; Code CED 17 02 03; Masse de l'élément 0.252 kg; Volume 0.00042 m3
