# Regard préfabriqué avec collecteur

- Propriété du fichier: CYPE Ingenieros S.A.
- Format: FIEBDC-3/2016
- Logiciel: Generador de precios de la construcción. CYPE Ingenieros, S.A.
- Date: 23/05/2024
- Zone géographique: République du Congo
- Devise: XAF
- Coûts indirects: 3 %
- Frais généraux: 13 %
- Bénéfice: 6 %
- TVA: 18 %

## T Équipements techniques

### TV Climatisation et ventilation

#### TVS Géothermie

**TVS070** U Regard préfabriqué avec collecteur.
Regard pour la connexion de sondes géothermiques, en polyéthylène (PE), dimensions extérieures 850x850x850 mm, avec couvercle, connexions de 50 mm de diamètre et 4,6 mm d'épaisseur avec la pompe à chaleur géothermique et de 40 mm de diamètre et 3,7 mm d'épaisseur avec les sondes géothermiques, pour 4 circuits, avec collecteur constitué de module de départ et module de retour, de 50 mm de diamètre, avec débitmètre pour chaque circuit, vanne d'isolement de 1" de diamètre dans chaque module et purgeur d'air, sur dallage en béton massif BCN: CPJ-CEM II/A 32,5 - TP - B 20 - 15/25 - E: 1 - NA - P 18-305 de 15 cm d'épaisseur.
Critère d'évaluation économique: Le prix ne comprend ni l'excavation ni le remblai de l'arrière.
Inclut: Implantation. Coulage et compactage du béton pour la réalisation du dallage. Mise en place du regard préfabriqué. Connexion de tous les circuits. Mise en place du couvercle. Contrôle de son bon fonctionnement.
Critère pour le métré: Nombre d'unités prévues, selon documentation graphique du Projet.
Critère pour le mémoire: On mesurera le nombre d'unités réellement exécutées selon les spécifications du Projet.

| Code | U | Désignation | Quantité | Prix | Montant |
|---|---|---|---|---|---|
| mt10hmf040qaed | m³ | Béton non armé prêt à l'emploi BCN: CPJ-CEM II/A 32,5 - TP - B 20 - 15/25 - E: 1 - NA - P 18-305. (matériau) | 0.234 | 69562.6 | 16277.648 |
| mt38ari020aa | U | Regard pour la connexion de sondes géothermiques, en polyéthylène (PE), dimensions extérieures 850x850x850 mm, avec couvercle, connexions de 50 mm de diamètre et 4,6 mm d'épaisseur avec la pompe à chaleur géothermique et de 40 mm de diamètre et 3,7 mm d'épaisseur avec les sondes géothermiques, pour 4 circuits, avec collecteur constitué de module de départ et module de retour, de 50 mm de diamètre, avec débitmètre pour chaque circuit, vanne d'isolement de 1" de diamètre dans chaque module et purgeur d'air. (matériau) | 1 | 1714865.4 | 1714865.400 |
| mo020 | h | Compagnon professionnel III/CP2 construction. (main-d'œuvre) | 0.929 | 2380.68 | 2211.652 |
| mo113 | h | Ouvrier d'exécution I/OE1 construction. (main-d'œuvre) | 0.65 | 1468.69 | 954.649 |
| mo008 | h | Compagnon professionnel III/CP2 plombier. (main-d'œuvre) | 0.279 | 2446.3 | 682.518 |
| % | % | Frais de chantier des unités d'ouvrage | 2 % | 1734991.867 | 34699.837 |
|  |  | Coûts directs |  |  | 1769691.704 |

Déchets:
- pose: mt10hmf040qaed Béton non armé prêt à l'emploi BCN: CPJ-CEM II/A 32,5 - TP - B 20 - 15/25 - E: 1 - NA - P 18-305; facteur de déchet 0.00136977

## Ressources

**mt10hmf040qaed** m³ Béton non armé prêt à l'emploi BCN: CPJ-CEM II/A 32,5 - TP - B 20 - 15/25 - E: 1 - NA - P 18-305
Données techniques: Coût énergétique 1840.000 MJ; Émission de CO2 230.000 kg; Code CED 17 01 01; Masse de l'élément 2300 kg; Volume 1.533333 m3

**mt38ari020aa** U Regard pour la connexion de sondes géothermiques
Données techniques: Coût énergétique 4906.078 MJ; Émission de CO2 174.061 kg
Déchets:
- emballage: re150101 Emballages en papier et en carton. (composant de déchet); quantité 0.086 kg; Code CED 15 01 01; Masse de l'élément 1 kg; Volume 0.001333 m3
