# Mur de clôture en maçonnerie

- Propriété du fichier: CYPE INGENIEROS, S.A.
- Format: FIEBDC-3/2002
- Zone géographique: République du Congo
- Devise: XAF
- Coûts indirects: 3.00 %
- Frais généraux: 13.00 %
- Bénéfice: 6.00 %
- TVA: 18.00 %

## A VRD et aménagements extérieurs

### AL Clôtures et divisions

#### ALM Murs

**ALM010** m Mur de clôture en maçonnerie.
Clôture constituée de mur continu, de 1 m de hauteur et de 24 cm d'épaisseur en maçonnerie avec 2 faces apparentes de brique silico-calcaire apparente perforée, 24x11,5x5,2 cm, avec joints horizontaux et verticaux de 10 mm d'épaisseur, joint creux, pose avec du mortier de ciment confectionné sur chantier, avec 250 kg/m³ de ciment, couleur grise, dosage 1:6, fourni en sacs.
Inclut: Nettoyage et préparation de la surface d'appui. Implantation. Préparation du mortier. Assise de la première rangée sur couche de mortier. Mise en place et à l'aplomb des mires de référence. Tendu des cordeaux entre les mires. Mise en place des pièces par rangées à niveau. Réalisation de tous les travaux nécessaires pour la résolution des ouvertures. Révision des joints et nettoyage final du parement.
Critère pour le métré: Longueur mesurée selon documentation graphique du Projet, en déduisant la largeur de passage des portes et des portails.
Critère pour le mémoire: On mesurera la longueur réellement exécutée selon les spécifications du Projet, en déduisant la largeur de passage des portes et des portails.

| Code | U | Désignation | Quantité | Prix | Montant |
|---|---|---|---|---|---|
| mt05csc010a | U | Brique silico-calcaire apparente perforée, 24x11,5x5,2 cm, selon NF EN 771-2. (matériau) | 136.500 | 147.25 | 20099.63 |
| mt08aaa010a | m³ | Eau. (matériau) | 0.009 | 1085.28 | 9.77 |
| mt01arg005a | t | Sable de carrière, pour mortier confectionné sur le chantier. (matériau) | 0.075 | 11724.58 | 879.34 |
| mt08cem000a | kg | Ciment gris en sacs. (matériau) | 11.592 | 78.86 | 914.15 |
| mq06hor010 | h | Bétonnière électrique avec une capacité de gâchage de 160 l. (matériel) | 0.032 | 1683.71 | 53.88 |
| op00sie030 |  | Scie à disque de diamant, pour table de travail, à coupe humide. | 1.000 | 0.00 | 0.00 |
| mo041 | h | Compagnon professionnel III/CP2 VRD espaces publics. (main-d'œuvre) | 2.156 | 2380.68 | 5132.75 |
| mo087 | h | Ouvrier professionnel II/OP VRD espaces publics. (main-d'œuvre) | 1.591 | 1526.36 | 2428.44 |
| % | % | Frais de chantier des unités d'ouvrage | 2 % | 29517.96 | 590.36 |
|  |  | Coûts directs |  |  | 30108.32 |
