# Menuiserie extérieure en PVC

- Propriété du fichier: CYPE INGENIEROS, S.A.
- Format: FIEBDC-3/2002
- Zone géographique: République du Congo
- Devise: XAF
- Coûts indirects: 3.00 %
- Frais généraux: 13.00 %
- Bénéfice: 6.00 %
- TVA: 18.00 %

## E Enveloppe et finition extérieure

### EM Menuiseries extérieures

#### EMC PVC

**EMC010** U Menuiserie extérieure en PVC.
Fenêtre en PVC, deux vantaux battants s'ouvrant vers l'intérieur, dimensions 800x400 mm, composée d'un cadre, d'un vantail et de parcloses, finition standard sur les deux faces, couleur blanche, profilés de 70 mm de largeur, soudures en angle, qui incorporent cinq lames intérieures, tant dans la section du vantail que dans celle du cadre, pour améliorer l'isolation thermique; dormant avec pente de 5% pour faciliter l'évacuation; avec renforts intérieurs, joints d'étanchéité en EPDM poignée et ferrures; transmittance thermique du cadre: Uh,m = 1,3 W/(m²K); épaisseur maximale du vitrage: 40 mm; constituée d'un cadre, de vantaux, de charnières et de poignées, d'éléments d'étanchéité et d'accessoires homologués, avec classification à la perméabilité à l'air classe 4, selon NF EN 12207, classification à l'étanchéité à l'eau classe 9A, selon NF EN 12208, et classification à la résistance à la charge du vent classe C5, selon NF EN 12210, sans précadre coffre de volet roulant thermique incorporé (monobloc), volet roulant à lames en PVC, à actionnement manuel avec sangle et enrouleur. Comprend les pattes d'ancrage pour la fixation de la menuiserie, le mastic adhésif et le silicone neutre pour le scellement des joints périphériques extérieur et intérieur, entre la menuiserie et l'ouvrage.
Critère d'évaluation économique: Le prix ne comprend pas la mise en place sur site de la menuiserie.
Inclut: Mise en place de la menuiserie. Scellement des joints périphériques. Ajustement final des vantaux.
Critère pour le métré: Nombre d'unités prévues, selon documentation graphique du Projet.
Critère pour le mémoire: On mesurera le nombre d'unités réellement exécutées selon les spécifications du Projet.

| Code | U | Désignation | Quantité | Prix | Montant |
|---|---|---|---|---|---|
| mt24gen030aaaa | U | Fenêtre en PVC, deux vantaux battants s'ouvrant vers l'intérieur, dimensions 800x400 mm, composée d'un cadre, d'un vantail et de parcloses, finition standard sur les deux faces, couleur blanche, profilés de 70 mm de largeur, soudures en angle, qui incorporent cinq lames intérieures, tant dans la section du vantail que dans celle du cadre, pour améliorer l'isolation thermique; dormant avec pente de 5% pour faciliter l'évacuation; avec renforts intérieurs, joints d'étanchéité en EPDM poignée et ferrures; transmittance thermique du cadre: Uh,m = 1,3 W/(m²K); épaisseur maximale du vitrage: 40 mm, avec classification à la perméabilité à l'air classe 4, selon NF EN 12207, classification à l'étanchéité à l'eau classe 9A, selon NF EN 12208, et classification à la résistance à la charge du vent classe C5, selon NF EN 12210, selon NF EN 14351-1. (matériau) | 1.000 | 197781.70 | 197781.70 |
| mt25pco015jeaa | m² | Volet roulant à lames en PVC, de 37 mm de hauteur, couleur blanche, équipé d'un axe, de disques, de capsules et de tous ses accessoires, avec sangle et enrouleur pour actionnement manuel, de menuiserie en aluminium ou en PVC, y compris coffre thermique incorporé (monobloc), de 166x170 mm, en PVC finition foliée, avec perméabilité à l'air classe 3, selon NF EN 12207 et transmittance thermique entre 1,6 et 1,8 W/(m²K). Selon NF EN 13659. (matériau) | 0.336 | 64382.08 | 21632.38 |
| mt22www010a | U | Cartouche de 290 ml de mastic adhésif monocomposant, neutre, super-élastique, à base de polymère MS, couleur blanche, avec résistance aux intempéries et aux rayons UV et élongation jusqu'à rupture 750%. (matériau) | 0.408 | 4522.34 | 1845.11 |
| mt22www050a | U | Cartouche de 300 ml de silicone neutre oxymique, à élasticité permanente et séchage rapide, couleur blanche, intervalle de température de travail de -60 à 150°C, avec résistance aux rayons UV, dureté Shore A approchée de 22, selon NF EN ISO 868 et élongation à la rupture >= 800%, selon NF EN ISO 8339. (matériau) | 0.408 | 4043.61 | 1649.79 |
| op00ato010 |  | Tournevis. | 1.000 | 0.00 | 0.00 |
| mo018 | h | Compagnon professionnel III/CP2 menuisier PVC et métal. (main-d'œuvre) | 1.335 | 2411.88 | 3219.86 |
| mo059 | h | Ouvrier professionnel II/OP menuisier PVC et métal. (main-d'œuvre) | 0.807 | 1529.26 | 1234.11 |
| % | % | Frais de chantier des unités d'ouvrage | 2 % | 227362.95 | 4547.26 |
|  |  | Coûts directs |  |  | 231910.21 |
