# Fenêtre de toit

- Propriété du fichier: CYPE INGENIEROS, S.A.
- Format: FIEBDC-3/2002
- Zone géographique: République du Congo
- Devise: XAF
- Coûts indirects: 3.00 %
- Frais généraux: 13.00 %
- Bénéfice: 6.00 %
- TVA: 18.00 %

## E Enveloppe et finition extérieure

### EM Menuiseries extérieures

#### EMF Fenêtres de toit

**EMF010** U Fenêtre de toit.
Fenêtre de toit, avec ouverture tournante à actionnement manuel à l'aide d'une barre de manoeuvre, de 94x98 cm, réalisée en bois lamellé-collé de pin nordique, finition avec vernis transparent, avec double vitrage à faible émissivité (vitrage intérieur Float de 4 mm à faible émissivité, lame d'air remplie de gaz argon de 16 mm et vitrage extérieur trempé de 4 mm à faible émissivité), sur un toit de profil ondulé en tuile, en fibrociment ou en matériaux similaires, avec des pentes de 15° à 90°, avec cadre d'étanchéité en aluminium.
Inclut: Implantation. Présentation, aplomb et nivellement du cadre. Vissage des éléments de fixation du cadre. Scellement des joints périphériques. Mise en place d'un couvre-joints. Mise en place des accessoires.
Critère pour le métré: Nombre d'unités prévues, selon documentation graphique du Projet.
Critère pour le mémoire: On mesurera le nombre d'unités réellement exécutées selon les spécifications du Projet.

| Code | U | Désignation | Quantité | Prix | Montant |
|---|---|---|---|---|---|
| mt22vtg010ak | U | Fenêtre de toit, avec ouverture tournante à actionnement manuel à l'aide d'une barre de manoeuvre, de 94x98 cm, réalisée en bois lamellé-collé de pin nordique, finition avec vernis transparent, avec double vitrage à faible émissivité (vitrage intérieur Float de 4 mm à faible émissivité, lame d'air remplie de gaz argon de 16 mm et vitrage extérieur trempé de 4 mm à faible émissivité). (matériau) | 1.000 | 343366.33 | 343366.33 |
| mt22vtw010aka | U | Cadre d'étanchéité en aluminium pour fenêtre de toit, de 94x98 cm, couleur grise, pour toit de profil ondulé en tuile, en fibrociment ou en matériaux similaires avec pente supérieure à 15°. (matériau) | 1.000 | 102825.59 | 102825.59 |
| op00cla010 |  | Cloueuse pneumatique. | 1.000 | 0.00 | 0.00 |
| op00cep010 |  | Varlope. | 1.000 | 0.00 | 0.00 |
| op00ato010 |  | Tournevis. | 1.000 | 0.00 | 0.00 |
| mo011 | h | Compagnon professionnel III/CP2 monteur. (main-d'œuvre) | 1.393 | 2446.30 | 3407.70 |
| mo080 | h | Ouvrier professionnel II/OP monteur. (main-d'œuvre) | 0.697 | 1526.36 | 1063.87 |
| % | % | Frais de chantier des unités d'ouvrage | 2 % | 450663.49 | 9013.27 |
|  |  | Coûts directs |  |  | 459676.76 |
