# Verrière de toit

- Propriété du fichier: CYPE INGENIEROS, S.A.
- Format: FIEBDC-3/2002
- Zone géographique: République du Congo
- Devise: XAF
- Coûts indirects: 3.00 %
- Frais généraux: 13.00 %
- Bénéfice: 6.00 %
- TVA: 18.00 %

## E Enveloppe et finition extérieure

### EM Menuiseries extérieures

#### EMV Verrières

**EMV020** m² Verrière de toit.
Verrière de toit à deux pans, avec un degré de complexité bas. OSSATURE: constituée de profilés en aluminium en "T", en "L" et rectangulaires, de jusqu'à 100 mm de hauteur, plaques de renfort aux unions, caches et arrêts en tôle d'aluminium finition laquée, avec le tampon QUALICOAT, qui garantit l'épaisseur et la qualité du processus de laquage; VITRAGE: double vitrage trempé de contrôle solaire et sécurité (feuilleté), 6/12/3+3, ensemble formé de vitrage extérieur trempé, de contrôle solaire, couleur grise foncée de 6 mm, lame d'air déshydraté avec un profilé séparateur en aluminium et un double scellement périmétrique, de 12 mm, et vitrage intérieur feuilleté incolore de 3+3 mm d'épaisseur constitué de deux feuilles en verre de 3 mm, unies par un film incolore de butyral de polyvinyle; 24 mm d'épaisseur totale. Comprend les arrêts, les ancrages et les fixations mécaniques.
Inclut: Implantation des points d'appui de la structure. Découpe des profilés. Montage et fixation de la structure des profilés en aluminium. Mise en place et fixation du vitrage. Résolution des points singuliers. Scellement élastique des joints.
Critère pour le métré: Surface du versant mesurée en grandeur réelle, selon documentation graphique du Projet.
Critère pour le mémoire: On mesurera, en grandeur réelle, la surface réellement exécutée selon les spécifications du Projet.

| Code | U | Désignation | Quantité | Prix | Montant |
|---|---|---|---|---|---|
| mt21lpe030d | m² | Structure pour verrière à deux pans, avec un degré de complexité bas, constituée de profilés en aluminium en "T", en "L" et rectangulaires, de jusqu'à 100 mm de hauteur, plaques de renfort aux unions, caches et arrêts en tôle d'aluminium, finition laquée, avec le tampon QUALICOAT, qui garantit l'épaisseur et la qualité du processus de laquage, épaisseur maximale du vitrage: 32 mm, avec ancrages, fixations mécaniques et joints d'étanchéité en EPDM. Élaboration en atelier. (matériau) | 1.000 | 271426.03 | 271426.03 |
| mt21veg055Adaa | m² | Double vitrage trempé de contrôle solaire et sécurité (feuilleté), 6/12/3+3, ensemble formé de vitrage extérieur trempé, de contrôle solaire, couleur grise foncée de 6 mm, lame d'air déshydraté avec un profilé séparateur en aluminium et un double scellement périmétrique, de 12 mm, et vitrage intérieur feuilleté incolore de 3+3 mm d'épaisseur constitué de deux feuilles en verre de 3 mm, unies par un film incolore de butyral de polyvinyle; 24 mm d'épaisseur totale. (matériau) | 1.006 | 121983.56 | 122715.46 |
| mt21vva015a | U | Cartouche de 310 ml de silicone neutre, incolore, dureté Shore A approchée de 23, selon NF EN ISO 868 et reprise élastique >=80%, selon NF EN ISO 7389. (matériau) | 0.580 | 4933.97 | 2861.70 |
| mt21vva021 | U | Produits complémentaires pour la mise en place de verres. (matériau) | 1.000 | 1077.16 | 1077.16 |
| mo011 | h | Compagnon professionnel III/CP2 monteur. (main-d'œuvre) | 7.153 | 2446.30 | 17498.38 |
| mo080 | h | Ouvrier professionnel II/OP monteur. (main-d'œuvre) | 7.153 | 1526.36 | 10918.05 |
| mo055 | h | Compagnon professionnel III/CP2 vitrier. (main-d'œuvre) | 0.395 | 2533.44 | 1000.71 |
| mo110 | h | Ouvrier professionnel II/OP vitrier. (main-d'œuvre) | 0.395 | 1622.93 | 641.06 |
| % | % | Frais de chantier des unités d'ouvrage | 2 % | 428138.55 | 8562.77 |
|  |  | Coûts directs |  |  | 436701.32 |
