# Couche extérieure, de mur manteau ventilé, en maçonnerie de briques perforées apparentes en terre cuite

- Propriété du fichier: CYPE INGENIEROS, S.A.
- Format: FIEBDC-3/2002
- Zone géographique: République du Congo
- Devise: XAF
- Coûts indirects: 3.00 %
- Frais généraux: 13.00 %
- Bénéfice: 6.00 %
- TVA: 18.00 %

## E Enveloppe et finition extérieure

### ER Façades lourdes

#### ERM Maçonneries apparentes

**ERM010** m² Couche extérieure, de mur manteau ventilé, en maçonnerie de briques perforées apparentes en terre cuite.
Couche extérieure, de mur manteau ventilé, de 13,5 cm d'épaisseur, appareil en panneresses, en maçonnerie de brique perforée apparente en terre cuite, clinker, couleur rouge, 28x13,5x5 cm, avec joints horizontaux et verticaux de 10 mm d'épaisseur, joint creux, pose avec du mortier de chaux industriel, couleur Natural, M-5, fourni en sacs. Linteau en maçonnerie apparente avec treillis préfabriqué d'armature pour joints horizontaux en acier galvanisé à chaud avec recouvrement de résine époxy, de 3,7 mm de diamètre et de 75 mm de largeur, appareil en panneresses; montage et démontage d'étai. Comprend les profilés métalliques de soutien, pour transmettre le poids de la maçonnerie à la structure, les éléments d'ancrage en acier inoxydable AISI 304, avec double liberté de mouvement, pour la fixation de la maçonnerie à la structure, les attaches en acier inoxydable AISI 304, avec gaine plastique, pour le raccordement des parois maçonnées aux joints verticaux de mouvement et les chevilles à expansion avec douilles à expansion M6 et vis, pour la fixation des éléments de soutien et d'ancrage à la structure.
Inclut: Nettoyage et préparation de la surface support. Implantation des éléments métalliques du support de la paroi extérieure et ancrage au plancher ou à la paroi intérieure. Mise en place du support de la paroi extérieure avec des éléments métalliques en acier inoxydable, en ancrant les appuis à la structure de base, spécialement conçus pour la paroi extérieure. Implantation de la maçonnerie. Mise en place et à l'aplomb des mires de référence. Tendu des cordeaux entre les mires. Mise en place des pièces qui constituent la paroi extérieure, en assurant sa stabilité par l'utilisation de vannes ou d'agrafes qui la fixent à la paroi intérieure porteuse ou aux éléments de la structure. Réalisation de tous les travaux nécessaires pour la résolution des ouvertures. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt05bvk010a | U | Brique perforée apparente en terre cuite, clinker, couleur rouge, 28x13,5x5 cm, pour utilisation en maçonnerie non protégée (pièce en U), densité 1300 kg/m³, selon NF EN 771-1. (matériau) | 62.000 | 385.48 | 23899.76 |
| mt08aaa010a | m³ | Eau. (matériau) | 0.010 | 1085.28 | 10.85 |
| mt09mcu010aab | t | Mortier industriel pour maçonnerie, de chaux, couleur Natural, catégorie M-5 (résistance à la compression 5 N/mm²), composé de chaux hydraulique naturelle, type NHL 3,5, selon NF EN 459-1 et granulats siliceux sélectionnés, fourni en sacs, selon NF EN 998-2. (matériau) | 0.057 | 168435.59 | 9600.83 |
| mt07aaa020a800 | U | Répercussion, par m² de couche extérieure en maçonnerie de briques apparentes en façade autoportante, passante et ventilée, de profilés métalliques de soutien, pour transmettre le poids de la maçonnerie à la structure, éléments d'ancrage en acier inoxydable AISI 304, avec double liberté de mouvement, pour la fixation de la maçonnerie à la structure, attaches en acier inoxydable AISI 304, avec gaine plastique, pour le raccordement des parois maçonnées aux joints verticaux de mouvement et chevilles à expansion avec douilles à expansion M6 et vis, pour la fixation des éléments de soutien et d'ancrage à la structure. (matériau) | 1.000 | 5247.66 | 5247.66 |
| mt07aag010ebe | m | Treillis préfabriqué d'armature pour joints horizontaux en acier galvanisé à chaud avec recouvrement de résine époxy, de 3,7 mm de diamètre et 75 mm de largeur, avec dispositifs de séparation, géométrie conçue pour permettre le recouvrement et système d'autocontrôle de l'opérateur (SAO). Selon NF EN 845-3. (matériau) | 0.400 | 1942.48 | 776.99 |
| mt50spa050m | m³ | Grosse planche en bois de pin, dimensions 20x7,2 cm. (matériau) | 0.001 | 384115.36 | 384.12 |
| mt50spa101 | kg | Clous en acier. (matériau) | 0.011 | 1637.21 | 18.01 |
| mt50spa081a | U | Étai métallique télescopique, allant jusqu'à 3 m de hauteur. (matériau) | 0.003 | 16838.11 | 50.51 |
| op00sie030 |  | Scie à disque de diamant, pour table de travail, à coupe humide. | 1.000 | 0.00 | 0.00 |
| op00tal010 |  | Perceuse. | 1.000 | 0.00 | 0.00 |
| mo021 | h | Compagnon professionnel III/CP2 construction pour des travaux de maçonnerie. (main-d'œuvre) | 1.234 | 2380.68 | 2937.76 |
| mo114 | h | Ouvrier d'exécution I/OE1 construction pour des travaux de maçonnerie. (main-d'œuvre) | 0.810 | 1468.69 | 1189.64 |
| % | % | Frais de chantier des unités d'ouvrage | 3 % | 44116.13 | 1323.48 |
|  |  | Coûts directs |  |  | 45439.61 |
