# Isolation thermique intermédiaire dans la cloison de plaques

- Propriété du fichier: CYPE INGENIEROS, S.A.
- Format: FIEBDC-3/2002
- Zone géographique: République du Congo
- Devise: XAF
- Coûts indirects: 3.00 %
- Frais généraux: 13.00 %
- Bénéfice: 6.00 %
- TVA: 18.00 %

## F Aménagements et finitions

### FI Isolations intérieures

#### FIC Cloisons

**FIC010** m² Isolation thermique intermédiaire dans la cloison de plaques.
Isolation thermique intermédiaire dans la cloison de plaques, avec panneau rigide en polystyrène expansé, à surface lisse et usinage latéral droit, de 65 mm d'épaisseur, résistance thermique 2,25 m²K/W, conductivité thermique 0,029 W/(mK), mis en place entre les montants de l'ossature porteuse.
Inclut: Découpage et préparation de l'isolant à placer entre les montants. Mise en place de l'isolant entre les montants.
Critère pour le métré: Surface mesurée selon documentation graphique du Projet.
Critère pour le mémoire: On mesurera la surface réellement exécutée selon les spécifications du Projet.

| Code | U | Désignation | Quantité | Prix | Montant |
|---|---|---|---|---|---|
| mt16pel010aald | m² | Panneau rigide en polystyrène expansé, selon NF EN 13163, à surface lisse et usinage latéral droit, de 65 mm d'épaisseur, résistance thermique 2,25 m²K/W, conductivité thermique 0,029 W/(mK), Euroclasse E de réaction au feu selon NF EN 13501-1, avec code de désignation EPS-EN 13163-L3-W3-T2-S5-P10-BS250-TR200-DS(N)2-CS(10)150. (matériau) | 1.000 | 9668.92 | 9668.92 |
| mo054 | h | Compagnon professionnel III/CP2 poseur d'isolants rigides ou flexibles. (main-d'œuvre) | 0.058 | 2446.30 | 141.89 |
| mo101 | h | Ouvrier professionnel II/OP poseur d'isolants rigides ou flexibles. (main-d'œuvre) | 0.058 | 1526.36 | 88.53 |
| % | % | Frais de chantier des unités d'ouvrage | 2 % | 9899.34 | 197.99 |
|  |  | Coûts directs |  |  | 10097.33 |
