# Isolation thermique d'origine végétale intermédiaire dans les cloisons en maçonnerie

- Propriété du fichier: CYPE INGENIEROS, S.A.
- Format: FIEBDC-3/2002
- Zone géographique: République du Congo
- Devise: XAF
- Coûts indirects: 3.00 %
- Frais généraux: 13.00 %
- Bénéfice: 6.00 %
- TVA: 18.00 %

## F Aménagements et finitions

### FI Isolations intérieures

#### FIC Cloisons

**FIC030** m² Isolation thermique d'origine végétale intermédiaire dans les cloisons en maçonnerie.
Isolation thermique d'origine végétale intermédiaire dans les cloisons en maçonnerie, constituée de panneau léger de laine de bois, de 600x2000 mm et 15 mm d'épaisseur, résistance thermique 0,17 m²K/W, conductivité thermique 0,09 W/(mK), placé bord à bord et fixé mécaniquement.
Inclut: Nettoyage et préparation de la surface support. Implantation et découpe de l'isolant. Mise en place de l'isolant. Fixation de l'isolant. Résolution des points singuliers.
Critère pour le métré: Surface mesurée selon documentation graphique du Projet.
Critère pour le mémoire: On mesurera la surface réellement exécutée selon les spécifications du Projet.

| Code | U | Désignation | Quantité | Prix | Montant |
|---|---|---|---|---|---|
| mt16vki010a | m² | Panneau léger de laine de bois, de 600x2000 mm et 15 mm d'épaisseur, selon NF EN 13168, constitué de copeaux de bois agglomérés avec ciment, résistance thermique 0,17 m²K/W, conductivité thermique 0,09 W/(mK), densité 566,7 kg/m³, coefficient de résistance à la diffusion de la vapeur d'eau 0,4 et Euroclasse B-s1, d0 de réaction au feu selon NF EN 13501-1, pour isolation thermique et acoustique et protection contre les incendies, dans des bâtiments. (matériau) | 1.050 | 8134.83 | 8541.57 |
| mt16aaa020fc | U | Fixation mécanique pour panneaux isolants de laine de bois, placés directement sur la surface support. (matériau) | 4.000 | 115.41 | 461.64 |
| mo054 | h | Compagnon professionnel III/CP2 poseur d'isolants rigides ou flexibles. (main-d'œuvre) | 0.093 | 2446.30 | 227.51 |
| mo101 | h | Ouvrier professionnel II/OP poseur d'isolants rigides ou flexibles. (main-d'œuvre) | 0.046 | 1526.36 | 70.21 |
| % | % | Frais de chantier des unités d'ouvrage | 2 % | 9300.93 | 186.02 |
|  |  | Coûts directs |  |  | 9486.95 |
