# Isolation thermique sous plancher, avec du polystyrène expansé

- Propriété du fichier: CYPE INGENIEROS, S.A.
- Format: FIEBDC-3/2002
- Zone géographique: République du Congo
- Devise: XAF
- Coûts indirects: 3.00 %
- Frais généraux: 13.00 %
- Bénéfice: 6.00 %
- TVA: 18.00 %

## F Aménagements et finitions

### FI Isolations intérieures

#### FIF Planchers

**FIF030** m² Isolation thermique sous plancher, avec du polystyrène expansé.
Isolation thermique sous plancher, avec panneau rigide en polystyrène expansé, à surface lisse et usinage latéral droit, de 190 mm d'épaisseur, résistance thermique 6,55 m²K/W, conductivité thermique 0,029 W/(mK). Mise en place: bord à bord, avec des fixations mécaniques.
Inclut: Nettoyage et préparation de la surface support. Implantation et découpe de l'isolant. Mise en place de l'isolant. Fixation de l'isolant.
Critère pour le métré: Surface mesurée selon documentation graphique du Projet.
Critère pour le mémoire: On mesurera la surface réellement exécutée selon les spécifications du Projet.

| Code | U | Désignation | Quantité | Prix | Montant |
|---|---|---|---|---|---|
| mt16pel010aaBh | m² | Panneau rigide en polystyrène expansé, selon NF EN 13163, à surface lisse et usinage latéral droit, de 190 mm d'épaisseur, résistance thermique 6,55 m²K/W, conductivité thermique 0,029 W/(mK), Euroclasse E de réaction au feu selon NF EN 13501-1, avec code de désignation EPS-EN 13163-L3-W3-T2-S5-P10-BS250-TR200-DS(N)2-CS(10)150. (matériau) | 1.050 | 28567.27 | 29995.63 |
| mt16aaa021a | U | Cheville à expansion et clou en polypropylène, avec bague d'étanchéité, pour fixation mécanique des panneaux isolants. (matériau) | 9.000 | 67.02 | 603.18 |
| mo054 | h | Compagnon professionnel III/CP2 poseur d'isolants rigides ou flexibles. (main-d'œuvre) | 0.139 | 2446.30 | 340.04 |
| mo101 | h | Ouvrier professionnel II/OP poseur d'isolants rigides ou flexibles. (main-d'œuvre) | 0.139 | 1526.36 | 212.16 |
| % | % | Frais de chantier des unités d'ouvrage | 2 % | 31151.01 | 623.02 |
|  |  | Coûts directs |  |  | 31774.03 |
