# Châssis métallique pour porte coulissante à galandage, en bois

- Propriété du fichier: CYPE INGENIEROS, S.A.
- Format: FIEBDC-3/2002
- Zone géographique: République du Congo
- Devise: XAF
- Coûts indirects: 3.00 %
- Frais généraux: 13.00 %
- Bénéfice: 6.00 %
- TVA: 18.00 %

## F Aménagements et finitions

### FK Menuiseries intérieures et meubles

#### FKI Portes intérieures

**FKI050** U Châssis métallique pour porte coulissante à galandage, en bois.
Châssis métallique en tôle nervurée, préparé pour abriter le vantail d'une porte coulissante simple à galandage, en bois, de 120x210 cm et 5,5 cm d'épaisseur maximale du vantail, avec maille métallique, de plus grande hauteur et largeur que le châssis, pour le renfort de la rencontre avec l'armature et le mur, fixée au châssis avec des clips; mise en place dans paroi de maçonnerie à revêtir avec un mortier ou avec du plâtre, de 10,5 cm d'épaisseur totale, comprenant la maçonnerie et le revêtement.
Inclut: Montage et mise en place de l'armature avec les écarteurs dans leurs abris. Nivellement et fixation à la paroi avec des plots de mortier ou de plâtre. Fixation sur le revêtement par vissage. Jointoiement. Fixation du treillis à l'armature avec des clips.
Critère pour le métré: Nombre d'unités prévues, selon documentation graphique du Projet.
Critère pour le mémoire: On mesurera le nombre d'unités réellement exécutées selon les spécifications du Projet.

| Code | U | Désignation | Quantité | Prix | Montant |
|---|---|---|---|---|---|
| mt22amy010aob | U | Châssis métallique en tôle nervurée, préparé pour abriter le vantail d'une porte coulissante simple à galandage, en bois, de 120x210 cm et 5,5 cm d'épaisseur maximale du vantail, avec maille métallique, de plus grande hauteur et largeur que le châssis, pour le renfort de la rencontre avec l'armature et le mur et clips pour sa fixation au châssis; à placer dans paroi de maçonnerie à revêtir avec un mortier ou avec du plâtre, de 10,5 cm d'épaisseur totale, comprenant la maçonnerie et le revêtement; avec rail supérieur, guide inférieur et accessoires. (matériau) | 1.000 | 285258.07 | 285258.07 |
| mo020 | h | Compagnon professionnel III/CP2 construction. (main-d'œuvre) | 1.161 | 2380.68 | 2763.97 |
| mo077 | h | Ouvrier professionnel II/OP construction. (main-d'œuvre) | 1.161 | 1526.36 | 1772.10 |
| % | % | Frais de chantier des unités d'ouvrage | 2 % | 289794.14 | 5795.88 |
|  |  | Coûts directs |  |  | 295590.02 |
