# Porte intérieure coulissante, en bois

- Propriété du fichier: CYPE INGENIEROS, S.A.
- Format: FIEBDC-3/2002
- Zone géographique: République du Congo
- Devise: XAF
- Coûts indirects: 3.00 %
- Frais généraux: 13.00 %
- Bénéfice: 6.00 %
- TVA: 18.00 %

## F Aménagements et finitions

### FK Menuiseries intérieures et meubles

#### FKI Portes intérieures

**FKI060** U Porte intérieure coulissante, en bois.
Porte intérieure coulissante pour intégrer dans une double cloison, pleine, à un vantail de 203x82,5x3,5 cm, en panneau de fibres finition en mélamine couleur crème, avec une âme alvéolaire en papier kraft; cadre en bois massif. Comprend couvre-joints du même matériau et de même finition que le vantail, les ferrures d'attache, de fermeture et la poignée simple d'aluminium, série basique.
Inclut: Présentation de la porte. Mise en place, aplomb et nivellement des cadres. Mise en place des éléments de fixation d'encadrements. Mise en place des ferrures d'attache et des guides. Mise en place du vantail. Mise en place des ferrures de fermeture. Mise en place des accessoires. Ajustement final.
Critère pour le métré: Nombre d'unités prévues, selon documentation graphique du Projet.
Critère pour le mémoire: On mesurera le nombre d'unités réellement exécutées selon les spécifications du Projet.

| Code | U | Désignation | Quantité | Prix | Montant |
|---|---|---|---|---|---|
| mt22aap012a | U | Cadre en bois massif, pour porte à un vantail, avec éléments de fixation. (matériau) | 2.000 | 21204.57 | 42409.14 |
| mt23ppb100a | U | Charnières, kit pour porte coulissante. (matériau) | 1.000 | 7289.78 | 7289.78 |
| mt23ppb102c | m | Rail de porte coulissante double aluminium. (matériau) | 1.870 | 8305.38 | 15531.06 |
| mt22pxh025ba | U | Porte intérieure pleine creuse, en panneau de fibres finition en mélamine couleur crème, avec une âme alvéolaire en papier kraft, de 203x82,5x3,5 cm. (matériau) | 1.000 | 44777.96 | 44777.96 |
| mt22ata015qb | m | Couvre-joint de MDF, avec finition en mélamine, de couleur crème, 70x10 mm. (matériau) | 10.400 | 1159.22 | 12055.89 |
| mt23hba020a | U | Poignée simple d'aluminium, série basique, pour porte intérieure coulissante, pour intérieur. (matériau) | 1.000 | 22004.74 | 22004.74 |
| op00cla010 |  | Cloueuse pneumatique. | 1.000 | 0.00 | 0.00 |
| op00gra010 |  | Agrafeuse. | 1.000 | 0.00 | 0.00 |
| op00sie010 |  | Scie sauteuse. | 1.000 | 0.00 | 0.00 |
| op00cep010 |  | Varlope. | 1.000 | 0.00 | 0.00 |
| op00ato010 |  | Tournevis. | 1.000 | 0.00 | 0.00 |
| op00tro010 |  | Scie à tronçonner. | 1.000 | 0.00 | 0.00 |
| mo017 | h | Compagnon professionnel III/CP2 menuisier bois. (main-d'œuvre) | 1.393 | 2415.10 | 3364.23 |
| mo058 | h | Ouvrier professionnel II/OP menuisier bois. (main-d'œuvre) | 1.393 | 1535.80 | 2139.37 |
| % | % | Frais de chantier des unités d'ouvrage | 2 % | 149572.17 | 2991.44 |
|  |  | Coûts directs |  |  | 152563.61 |
