# Plinthe en bois

- Propriété du fichier: CYPE INGENIEROS, S.A.
- Format: FIEBDC-3/2002
- Zone géographique: République du Congo
- Devise: XAF
- Coûts indirects: 3.00 %
- Frais généraux: 13.00 %
- Bénéfice: 6.00 %
- TVA: 18.00 %

## F Aménagements et finitions

### FS Revêtements de sols

#### FSB Bois

**FSB070** m Plinthe en bois.
Plinthe en bois massif de cerisier, de 60x10 mm, avec section pour l'hébergement de clips, finition vernie en atelier, fixé au parement via clips.
Inclut: Implantation. Découpe des pièces. Fixation des pièces sur le parement. Résolution des coins et des rencontres.
Critère pour le métré: Longueur mesurée selon documentation graphique du Projet, sans inclure les largeurs de passage. Le métré par casses et découpes n'a pas été augmenté, puisque 5% de pièces de plus ont été considérées dans la décomposition.
Critère pour le mémoire: On mesurera la longueur réellement exécutée selon les spécifications du Projet.

| Code | U | Désignation | Quantité | Prix | Montant |
|---|---|---|---|---|---|
| mt18rma010Oa | m | Plinthe en bois massif de cerisier, de 60x10 mm, avec section pour l'hébergement de clips, finition vernie en atelier. (matériau) | 1.050 | 5830.32 | 6121.84 |
| mt18rma050 | U | Clip pour plinthe, avec vis pour fixation au parement. (matériau) | 3.000 | 188.07 | 564.21 |
| op00cla010 |  | Cloueuse pneumatique. | 1.000 | 0.00 | 0.00 |
| op00cep010 |  | Varlope. | 1.000 | 0.00 | 0.00 |
| op00tro010 |  | Scie à tronçonner. | 1.000 | 0.00 | 0.00 |
| mo025 | h | Compagnon professionnel III/CP2 parqueteur. (main-d'œuvre) | 0.163 | 2380.68 | 388.05 |
| % | % | Frais de chantier des unités d'ouvrage | 2 % | 7074.10 | 141.48 |
|  |  | Coûts directs |  |  | 7215.58 |
