# Revêtement d'escalier en pierre naturelle

- Propriété du fichier: CYPE INGENIEROS, S.A.
- Format: FIEBDC-3/2002
- Zone géographique: République du Congo
- Devise: XAF
- Coûts indirects: 3.00 %
- Frais généraux: 13.00 %
- Bénéfice: 6.00 %
- TVA: 18.00 %

## F Aménagements et finitions

### FY Revêtements d'escaliers

#### FYP Pierre naturelle

**FYP010** U Revêtement d'escalier en pierre naturelle.
Revêtement d'escalier en U, à deux volées droites avec palier intermédiaire avec 17 marches de 100 cm de largeur, via le montage des éléments suivants: volées constituées de marche de marbre Crème Valence, finition poli et contremarche de marbre Crema Mallorca, finition poli de 3 et 2 cm d'épaisseur respectivement, face et côtés polis; plinthe d'escalier de marbre Jaune Mares de deux pièces de 37x7x2 cm, face et côtés polis, placé sur un côté, le tout posé avec du mortier de ciment M-5, sur des marches préalables (non comprises dans ce prix). Comprend le revêtement de sol de paliers et le jointoiement avec du mortier de joints cémenteux, CG1, pour joints minces (entre 1,5 et 3 mm), avec la même tonalité des pièces.
Inclut: Implantation et tracé des marches, des contremarches et des plinthes. Découpe des pièces et réalisation des assemblages des coins intérieurs et des extérieurs. Humectage des marches. Mise en place de la contremarche et du dessus de la première marche avec du mortier. Tension des cordeaux. Mise en place des contremarches et des marches. Mise en place d'une plinthe. Remplissage des joints. Nettoyage du tronçon.
Critère pour le métré: Nombre d'unités prévues, selon documentation graphique du Projet.
Critère pour le mémoire: On mesurera le nombre d'unités réellement exécutées selon les spécifications du Projet.

| Code | U | Désignation | Quantité | Prix | Montant |
|---|---|---|---|---|---|
| mt18pmn110oa | U | Marche droit en marbre, provenant d'Espagne, Crème Valence, longueur jusqu'à 100 cm et 3 cm d'épaisseur, face et bords polis, densité 2700 kg/m³, selon NF EN 1936, résistance à la compression 80 MPa, selon NF EN 1926, résistance à la flexion 12 MPa, selon NF EN 12372, absorption d'eau par capillarité inférieure à 5 kg/m² min½, selon NF EN 1925, coefficient d'absorption d'eau <= 0,3%, selon NF EN 13755, Euroclasse A1 de réaction au feu; selon NF EN 12058. (matériau) | 17.000 | 19324.17 | 328510.89 |
| mt18pmn111la | U | Contremarche en marbre, provenant d'Espagne, Crema Mallorca, jusqu'à 100 cm de long par 16 cm de large et 2 cm d'épaisseur, polie, densité 2628 kg/m³, selon NF EN 1936, résistance à la compression 198 MPa, selon NF EN 1926, résistance à la flexion 19 MPa, selon NF EN 12372, absorption d'eau par capillarité inférieure à 5 kg/m² min½, selon NF EN 1925, coefficient d'absorption d'eau <= 0,89%, selon NF EN 13755, Euroclasse A1 de réaction au feu; selon NF EN 12058. (matériau) | 17.000 | 13572.16 | 230726.72 |
| mt18zmn010c | U | Plinthe pour escalier en marbre, provenant d'Espagne, Jaune Mares, de deux pièces, 37x7x2 cm, face et bords polis, densité 2660 kg/m³, selon NF EN 1936, résistance à la compression 125 MPa, selon NF EN 1926, résistance à la flexion 6 MPa, selon NF EN 12372, absorption d'eau par capillarité inférieure à 5 kg/m² min½, selon NF EN 1925, coefficient d'absorption d'eau <= 0,24%, selon NF EN 13755, Euroclasse A1 de réaction au feu; selon NF EN 12058. (matériau) | 17.000 | 7704.22 | 130971.74 |
| mt18bmn010oD | m² | Pièces en marbre, provenant d'Espagne, Crème Valence, 60x40x2 cm, finition poli, densité 2700 kg/m³, selon NF EN 1936, résistance à la compression 80 MPa, selon NF EN 1926, résistance à la flexion 12 MPa, selon NF EN 12372, absorption d'eau par capillarité inférieure à 5 kg/m² min½, selon NF EN 1925, coefficient d'absorption d'eau <= 0,3%, selon NF EN 13755, Euroclasse A1 de réaction au feu, résistance à l'abrasion 21 mm, selon NF EN 14157; selon NF EN 12058. (matériau) | 1.050 | 31963.81 | 33562.00 |
| mt18rmn010oa | m | Plinthe en marbre, provenant d'Espagne, Crème Valence, 7x1 cm, face et bords polis, densité 2700 kg/m³, selon NF EN 1936, résistance à la compression 80 MPa, selon NF EN 1926, résistance à la flexion 12 MPa, selon NF EN 12372, absorption d'eau par capillarité inférieure à 5 kg/m² min½, selon NF EN 1925, coefficient d'absorption d'eau <= 0,3%, selon NF EN 13755, Euroclasse A1 de réaction au feu; selon NF EN 12058. (matériau) | 2.000 | 1538.79 | 3077.58 |
| mt09mor010c | m³ | Mortier de ciment CEM II/B-P 32,5 N type M-5, confectionné sur site avec 250 kg/m³ de ciment et une proportion en volume 1/6. (matériau) | 0.034 | 83421.92 | 2836.35 |
| mt09mcr060c | kg | Mortier de joints cémenteux, CG1, pour joint minimum entre 1,5 et 3 mm, selon NF EN 13888. (matériau) | 2.480 | 506.46 | 1256.02 |
| mt01ara010a | m³ | Sable avec granulométrie de 0 à 5 mm de diamètre, propre. (matériau) | 0.020 | 9314.52 | 186.29 |
| op00sie030 |  | Scie à disque de diamant, pour table de travail, à coupe humide. | 1.000 | 0.00 | 0.00 |
| mo023 | h | Compagnon professionnel III/CP2 carreleur en revêtements de sols. (main-d'œuvre) | 12.900 | 2380.68 | 30710.77 |
| mo061 | h | Ouvrier professionnel II/OP carreleur en revêtements de sols. (main-d'œuvre) | 12.900 | 1526.36 | 19690.04 |
| mo113 | h | Ouvrier d'exécution I/OE1 construction. (main-d'œuvre) | 12.900 | 1468.69 | 18946.10 |
| % | % | Frais de chantier des unités d'ouvrage | 2 % | 800474.50 | 16009.49 |
|  |  | Coûts directs |  |  | 816483.99 |
