# Plancher grillagé électrosoudé

- Propriété du fichier: CYPE INGENIEROS, S.A.
- Format: FIEBDC-3/2002
- Zone géographique: République du Congo
- Devise: XAF
- Coûts indirects: 3.00 %
- Frais généraux: 13.00 %
- Bénéfice: 6.00 %
- TVA: 18.00 %

## G Structure et gros oeuvre

### GE Passerelles et escaliers

#### GEA Acier

**GEA020** m² Plancher grillagé électrosoudé.
Plancher de grille électrosoudée antidérapante, de 34x38 mm de vide de maille, finition galvanisé à chaud, réalisée avec platines porteuses en acier laminé NF EN 10025 S235JR, de profilé plat laminé à chaud, de 50x3 mm, espacées de 34 mm, distanceurs de tige carrée pliée, en acier avec un faible contenu de carbone NF EN ISO 16120-2 C4D, de 4 mm de côté, espacés de 38 mm et cadre en acier laminé NF EN 10025 S235JR, de profilé oméga laminé à chaud, de 50x3 mm, maintenu avec des pièces de fixation, pour palier d'escalier.
Critère d'évaluation économique: Le prix comprend les coupes, les pièces spéciales et les pièces de fixation.
Inclut: Implantation. Préparation de la surface d'appui. Mise en place et fixation provisoire de la grille électrosoudée. Aplomb et nivellement. Exécution des assemblages. Nettoyage final.
Critère pour le métré: Surface mesurée selon documentation graphique du Projet.
Critère pour le mémoire: On mesurera la surface réellement exécutée selon les spécifications du Projet.

| Code | U | Désignation | Quantité | Prix | Montant |
|---|---|---|---|---|---|
| mt07rel010za | m² | Grille électrosoudée antidérapante, de 34x38 mm de vide de maille, finition galvanisé à chaud, réalisée avec platines porteuses en acier laminé NF EN 10025 S235JR, de profilé plat laminé à chaud, de 50x3 mm, espacées de 34 mm, distanceurs de tige carrée pliée, en acier avec un faible contenu de carbone NF EN ISO 16120-2 C4D, de 4 mm de côté, espacés de 38 mm et cadre en acier laminé NF EN 10025 S235JR, de profilé oméga laminé à chaud, de 50x3 mm, y compris les pièces de fixation. (matériau) | 1.000 | 80135.18 | 80135.18 |
| op00lla010 |  | Clé à choc. | 1.000 | 0.00 | 0.00 |
| op00cor020 |  | Coupeuse manuelle de métal, à disque. | 1.000 | 0.00 | 0.00 |
| mo047 | h | Compagnon professionnel III/CP2 charpentier métal. (main-d'œuvre) | 0.337 | 2477.50 | 834.92 |
| mo094 | h | Ouvrier professionnel II/OP charpentier métal. (main-d'œuvre) | 0.337 | 1587.35 | 534.94 |
| % | % | Frais de chantier des unités d'ouvrage | 2 % | 81505.04 | 1630.10 |
|  |  | Coûts directs |  |  | 83135.14 |
